# Revestimiento de pavimento industrial, sistema Weber Industryfloor "WEBER"

- Propiedad del archivo: CYPE INGENIEROS, S.A.
- Formato: FIEBDC-3/2002
- Divisa: EUR
- Costes indirectos: 3.00 %
- IVA: 21.00 %

## R Revestimientos y trasdosados

### RS Pavimentos

#### RSI Sistemas de pavimentos industriales y decorativos

**RSI200** m² Revestimiento de pavimento industrial, sistema Weber Industryfloor "WEBER".
Revestimiento de pavimento industrial, realizado sobre superficie soporte de hormigón, con el sistema Weber Industryfloor Planimetric "WEBER", apto para aparcamientos, en interiores, mediante la aplicación sucesiva de: imprimación reguladora de la absorción, Weberprim TP05 "WEBER"; capa base de 10 mm de espesor con mortero autonivelante de cemento Weberfloor For "WEBER", CT - C30 - F7 - RWA10 según UNE-EN 13813, color gris, aplicado manualmente; y capa de sellado con revestimiento sintético impermeabilizante a base de resinas epoxi, Weberfloor PX Total, "WEBER", color a elegir de la carta RAL, aplicada en dos manos, previa imprimación con Weberfloor PX Primer "WEBER".
Criterio de valoración económica: El precio no incluye la superficie soporte ni la ejecución y el sellado de las juntas.
Incluye: Limpieza de la superficie soporte. Replanteo de las juntas y paños de trabajo. Aplicación de la imprimación. Aplicación de la capa base. Aplicación de la capa de sellado. Limpieza final del pavimento.
Criterio de medición de proyecto: Superficie medida en proyección horizontal, según documentación gráfica de Proyecto.
Criterio de medición de obra: Se medirá, en proyección horizontal, la superficie realmente ejecutada según especificaciones de Proyecto.

| Código | Ud | Descripción | Rendimiento | Precio | Importe |
|---|---|---|---|---|---|
| mt09moc005c | kg | Imprimación reguladora de la absorción, Weberprim TP05 "WEBER", para la fijación de soportes disgregables y mejorar la adherencia de los soportes absorbentes. (material) | 0.200 | 8.22 | 1.64 |
| mt47adw010a | kg | Mortero autonivelante de cemento Weberfloor For "WEBER", CT - C30 - F7 - RWA10 según UNE-EN 13813, color gris, compuesto por ligantes hidráulicos, resinas poliméricas, áridos silíceos y aditivos orgánicos e inorgánicos, para aplicar con llana. (material) | 16.700 | 1.40 | 23.38 |
| mt47adw100a | kg | Imprimación epoxi de dos componentes, Weberfloor PX Primer "WEBER", sin disolventes, transparente. (material) | 0.150 | 14.93 | 2.24 |
| mt47adw030a | kg | Revestimiento sintético impermeabilizante a base de resinas epoxi, Weberfloor PX Total, "WEBER", color a elegir de la carta RAL. (material) | 0.475 | 11.57 | 5.50 |
| op00tal020 |  | Taladro con batidora. | 1.000 | 0.00 | 0.00 |
| mo121 | h | Oficial 1ª aplicador de pavimentos industriales. (mano de obra) | 0.370 | 22.13 | 8.19 |
| mo122 | h | Ayudante aplicador de pavimentos industriales. (mano de obra) | 0.370 | 21.02 | 7.78 |
| % | % | Costes directos complementarios | 2 % | 48.73 | 0.97 |
|  |  | Costes directos |  |  | 49.70 |
