# Revestimiento de pavimento industrial o decorativo, sistema Mapefloor 33 "MAPEI SPAIN"

- Propiedad del archivo: CYPE INGENIEROS, S.A.
- Formato: FIEBDC-3/2002
- Divisa: EUR
- Costes indirectos: 3.00 %
- IVA: 21.00 %

## R Revestimientos y trasdosados

### RS Pavimentos

#### RSI Sistemas de pavimentos industriales y decorativos

**RSI260** m² Revestimiento de pavimento industrial o decorativo, sistema Mapefloor 33 "MAPEI SPAIN".
Revestimiento de pavimento industrial o decorativo, de de 2 a 4 mm de espesor, realizado sobre base de hormigón endurecido, con el sistema Mapefloor 33 "MAPEI SPAIN", apto para industrias con solicitaciones químicas, mediante la aplicación sucesiva de: imprimación bicomponente a base de resina epoxi, Primer SN "MAPEI SPAIN" (0,583 kg/m²), mezclada con arena de cuarzo Quarzo 0,5, "MAPEI SPAIN" (0,12 kg/m²), espolvoreada superficialmente con arena de cuarzo Quarzo 0,5, "MAPEI SPAIN" (1 kg/m²) y capa de acabado compuesta por una mezcla de mortero bicomponente, Mapefloor I 300 SL "MAPEI SPAIN", a base de resinas epoxi, incoloro (1,87 kg/m²), pigmento en pasta, Mapecolor Paste "MAPEI SPAIN", color RAL 1001 (0,13 kg/m²) y arena de cuarzo Quarzo 0,25, "MAPEI SPAIN" (2 kg/m²).
Criterio de valoración económica: El precio no incluye la superficie soporte ni la ejecución y el sellado de las juntas.
Incluye: Limpieza de la superficie soporte. Replanteo de las juntas y paños de trabajo. Aplicación de la imprimación. Espolvoreo con árido. Aplicación de la capa de acabado. Limpieza final del pavimento.
Criterio de medición de proyecto: Superficie medida en proyección horizontal, según documentación gráfica de Proyecto.
Criterio de medición de obra: Se medirá, en proyección horizontal, la superficie realmente ejecutada según especificaciones de Proyecto.

| Código | Ud | Descripción | Rendimiento | Precio | Importe |
|---|---|---|---|---|---|
| mt47adm010a | kg | Imprimación bicomponente a base de resina epoxi, Primer SN "MAPEI SPAIN". (material) | 0.583 | 10.69 | 6.23 |
| mt01adm010b | kg | Arena de cuarzo Quarzo 0,5, "MAPEI SPAIN", de 0,50 mm de diámetro. (material) | 0.120 | 0.88 | 0.11 |
| mt47adm020a | kg | Mortero bicomponente, Mapefloor I 300 SL "MAPEI SPAIN", a base de resinas epoxi, incoloro, según UNE-EN 13813. (material) | 1.870 | 15.48 | 28.95 |
| mt47adm005a | kg | Pigmento en pasta, Mapecolor Paste "MAPEI SPAIN", color RAL 1001, para mezclar con revestimientos elásticos a base de resina epoxi. (material) | 0.130 | 26.31 | 3.42 |
| mt01adm010a | kg | Arena de cuarzo Quarzo 0,25, "MAPEI SPAIN", de 0,25 mm de diámetro. (material) | 2.000 | 0.71 | 1.42 |
| op00tal020 |  | Taladro con batidora. | 1.000 | 0.00 | 0.00 |
| mo121 | h | Oficial 1ª aplicador de pavimentos industriales. (mano de obra) | 0.300 | 22.13 | 6.64 |
| mo122 | h | Ayudante aplicador de pavimentos industriales. (mano de obra) | 0.300 | 21.02 | 6.31 |
| % | % | Costes directos complementarios | 2 % | 53.08 | 1.06 |
|  |  | Costes directos |  |  | 54.14 |
