# Revestimiento de pavimento industrial, sistema Ultratop "MAPEI SPAIN"

- Propiedad del archivo: CYPE INGENIEROS, S.A.
- Formato: FIEBDC-3/2002
- Divisa: EUR
- Costes indirectos: 3.00 %
- IVA: 21.00 %

## R Revestimientos y trasdosados

### RS Pavimentos

#### RSI Sistemas de pavimentos industriales y decorativos

**RSI310** m² Revestimiento de pavimento industrial, sistema Ultratop "MAPEI SPAIN".
Revestimiento de pavimento industrial, de 10 mm de espesor, realizado sobre base de hormigón endurecido, con el sistema Ultratop "MAPEI SPAIN", apto para naves industriales, mediante la aplicación sucesiva de: imprimación bicomponente a base de resina epoxi, Primer SN "MAPEI SPAIN"; y mortero autonivelante de cemento Ultratop "MAPEI SPAIN", estándar, CT - C40 - F10 - A9, según UNE-EN 13813, Euroclase A2fl-s1 de reacción al fuego, según UNE-EN 13501-1.
Criterio de valoración económica: El precio no incluye la superficie soporte, la capa de acabado ni la ejecución y el sellado de las juntas.
Incluye: Limpieza de la superficie soporte. Replanteo de las juntas y paños de trabajo. Aplicación de la capa de mortero.
Criterio de medición de proyecto: Superficie medida en proyección horizontal, según documentación gráfica de Proyecto.
Criterio de medición de obra: Se medirá, en proyección horizontal, la superficie realmente ejecutada según especificaciones de Proyecto.

| Código | Ud | Descripción | Rendimiento | Precio | Importe |
|---|---|---|---|---|---|
| mt47adm010a | kg | Imprimación bicomponente a base de resina epoxi, Primer SN "MAPEI SPAIN". (material) | 0.450 | 10.69 | 4.81 |
| mt47adm070a | kg | Mortero autonivelante de cemento Ultratop "MAPEI SPAIN", estándar, CT - C40 - F10 - A9, según UNE-EN 13813, Euroclase A2fl-s1 de reacción al fuego, según UNE-EN 13501-1, según UNE-EN 13813. (material) | 17.000 | 1.28 | 21.76 |
| op00tal020 |  | Taladro con batidora. | 1.000 | 0.00 | 0.00 |
| mo121 | h | Oficial 1ª aplicador de pavimentos industriales. (mano de obra) | 0.230 | 22.13 | 5.09 |
| mo122 | h | Ayudante aplicador de pavimentos industriales. (mano de obra) | 0.230 | 21.02 | 4.83 |
| % | % | Costes directos complementarios | 2 % | 36.49 | 0.73 |
|  |  | Costes directos |  |  | 37.22 |
