# Bastidor empotrado para ducha

- Propiedad del archivo: CYPE INGENIEROS, S.A.
- Formato: FIEBDC-3/2002
- Divisa: EUR
- Costes indirectos: 3.00 %
- IVA: 21.00 %

## S Señalización y equipamiento

### SA Aparatos sanitarios

#### SAD Duchas

**SAD110** Ud Bastidor empotrado para ducha.
Bastidor premontado de acero galvanizado, de 530 mm de anchura, con sifón de pared, con perfiles de apoyo de acero galvanizado ajustables en altura entre 65 y 90 mm, para ducha, con manguito de descarga de polietileno de alta densidad de 40 mm de diámetro, tapa de protección con babero y fijaciones. Instalación empotrada en muro de fábrica.
Incluye: Replanteo. Colocación y fijación del bastidor. Conexión a la red de evacuación. Colocación del embellecedor. Comprobación de su correcto funcionamiento.
Criterio de medición de proyecto: Número de unidades previstas, según documentación gráfica de Proyecto.
Criterio de medición de obra: Se medirá el número de unidades realmente colocadas según especificaciones de Proyecto.

| Código | Ud | Descripción | Rendimiento | Precio | Importe |
|---|---|---|---|---|---|
| mt30geb085a | Ud | Bastidor premontado de acero galvanizado, de 530 mm de anchura, con sifón de pared, con perfiles de apoyo de acero galvanizado ajustables en altura entre 65 y 90 mm, para ducha, con manguito de descarga de polietileno de alta densidad de 40 mm de diámetro, tapa de protección con babero y fijaciones, para empotrar en muro de fábrica o en tabique de placas de yeso. (material) | 1.000 | 426.70 | 426.70 |
| op00tal010 |  | Taladro. | 1.000 | 0.00 | 0.00 |
| op00ato010 |  | Atornillador. | 1.000 | 0.00 | 0.00 |
| mo008 | h | Oficial 1ª fontanero. (mano de obra) | 0.700 | 22.74 | 15.92 |
| % | % | Costes directos complementarios | 2 % | 442.62 | 8.85 |
|  |  | Costes directos |  |  | 451.47 |
