# Vertedero suspendido de porcelana sanitaria

- Propiedad del archivo: CYPE INGENIEROS, S.A.
- Formato: FIEBDC-3/2002
- Divisa: EUR
- Costes indirectos: 3.00 %
- IVA: 21.00 %

## S Señalización y equipamiento

### SA Aparatos sanitarios

#### SAV Vertederos

**SAV015** Ud Vertedero suspendido de porcelana sanitaria.
Vertedero suspendido, de porcelana sanitaria acabado vitrificado, color blanco acabado brillante, de 455x380x355 mm, con rejilla de acero acabado cromado brillante, con estructura de soporte de acero, con sifón para vertedero. Incluso silicona para sellado de juntas.
Criterio de valoración económica: El precio no incluye la grifería.
Incluye: Replanteo. Colocación y fijación del aparato. Montaje del desagüe. Conexión a la red de evacuación. Comprobación de su correcto funcionamiento. Sellado de juntas.
Criterio de medición de proyecto: Número de unidades previstas, según documentación gráfica de Proyecto.
Criterio de medición de obra: Se medirá el número de unidades realmente colocadas según especificaciones de Proyecto.

| Código | Ud | Descripción | Rendimiento | Precio | Importe |
|---|---|---|---|---|---|
| mt30vai020a | Ud | Vertedero suspendido, de porcelana sanitaria acabado vitrificado, color blanco acabado brillante, de 455x380x355 mm, con rejilla de acero acabado cromado brillante. (material) | 1.000 | 242.50 | 242.50 |
| mt30ide003a | Ud | Estructura de soporte de acero, con elementos de fijación. (material) | 1.000 | 52.38 | 52.38 |
| mt30vai023a | Ud | Sifón para vertedero. (material) | 1.000 | 33.95 | 33.95 |
| mt30www005 | Ud | Cartucho de 300 ml de silicona ácida monocomponente, fungicida, para sellado de juntas en ambientes húmedos. (material) | 0.012 | 7.50 | 0.09 |
| op00ato010 |  | Atornillador. | 1.000 | 0.00 | 0.00 |
| op00mar010 |  | Martillo. | 1.000 | 0.00 | 0.00 |
| op00tal010 |  | Taladro. | 1.000 | 0.00 | 0.00 |
| mo008 | h | Oficial 1ª fontanero. (mano de obra) | 1.400 | 22.74 | 31.84 |
| % | % | Costes directos complementarios | 2 % | 360.76 | 7.22 |
|  |  | Costes directos |  |  | 367.98 |
