# Indicador luminoso

- Propiedad del archivo: CYPE INGENIEROS, S.A.
- Formato: FIEBDC-3/2002
- Divisa: EUR
- Costes indirectos: 3.00 %
- IVA: 21.00 %

## S Señalización y equipamiento

### SI Indicadores, marcados, rotulaciones, ...

#### SIL Luminosos

**SIL010** Ud Indicador luminoso.
Indicador luminoso para pisos y portales de 250x185x75 mm, sin rotular. Incluso elementos de fijación.
Incluye: Replanteo. Fijación en paramento mediante elementos de anclaje. Colocación del indicador luminoso. Conexión a la red eléctrica.
Criterio de medición de proyecto: Número de unidades previstas, según documentación gráfica de Proyecto.
Criterio de medición de obra: Se medirá el número de unidades realmente colocadas según especificaciones de Proyecto.

| Código | Ud | Descripción | Rendimiento | Precio | Importe |
|---|---|---|---|---|---|
| mt45ruv010a | Ud | Indicador luminoso para piso, de 250x185x75 mm, sin rotular. Incluso elementos de fijación. (material) | 1.000 | 34.95 | 34.95 |
| op00ato010 |  | Atornillador. | 1.000 | 0.00 | 0.00 |
| op00tal010 |  | Taladro. | 1.000 | 0.00 | 0.00 |
| mo102 | h | Ayudante electricista. (mano de obra) | 0.200 | 20.98 | 4.20 |
| % | % | Costes directos complementarios | 2 % | 39.15 | 0.78 |
|  |  | Costes directos |  |  | 39.93 |
