# Repisa para baño. Fijación al perfil decorativo

- Propiedad del archivo: CYPE INGENIEROS, S.A.
- Formato: FIEBDC-3/2002
- Divisa: EUR
- Costes indirectos: 3.00 %
- IVA: 21.00 %

## S Señalización y equipamiento

### SM Baños

#### SMA Accesorios

**SMA061** Ud Repisa para baño. Fijación al perfil decorativo.
Repisa para baño, sobre soporte de vidrio color antracita oscuro. Fijación al perfil decorativo.
Criterio de valoración económica: El precio no incluye el perfil decorativo.
Incluye: Replanteo. Colocación.
Criterio de medición de proyecto: Número de unidades previstas, según documentación gráfica de Proyecto.
Criterio de medición de obra: Se medirá el número de unidades realmente colocadas según especificaciones de Proyecto.

| Código | Ud | Descripción | Rendimiento | Precio | Importe |
|---|---|---|---|---|---|
| mt31sch060h | Ud | Repisa para baño, sobre soporte de vidrio color antracita oscuro, para colgar del perfil decorativo. (material) | 1.000 | 327.87 | 327.87 |
| mo107 | h | Ayudante fontanero. (mano de obra) | 0.100 | 20.98 | 2.10 |
| % | % | Costes directos complementarios | 2 % | 329.97 | 6.60 |
|  |  | Costes directos |  |  | 336.57 |
