# Depósito para aprovechamiento de aguas pluviales, de arcilla. Instalación en el exterior

- Propiedad del archivo: CYPE INGENIEROS, S.A.
- Formato: FIEBDC-3/2002
- Divisa: EUR
- Costes indirectos: 3.00 %
- IVA: 21.00 %

## U Urbanización interior de la parcela

### UG Acumulación y gestión de aguas pluviales

#### UGD Depósitos

**UGD021** Ud Depósito para aprovechamiento de aguas pluviales, de arcilla. Instalación en el exterior.
Depósito para aprovechamiento de aguas pluviales, de arcilla, de 250 l, de 650 mm de diámetro y 900 mm de altura, grifo de latón acabado dorado con rosca macho de 3/4" y racor de conexión a manguera, tapón de 3/4" y elementos de fijación.
Incluye: Replanteo. Colocación.
Criterio de medición de proyecto: Número de unidades previstas, según documentación gráfica de Proyecto.
Criterio de medición de obra: Se medirá el número de unidades realmente ejecutadas según especificaciones de Proyecto.

| Código | Ud | Descripción | Rendimiento | Precio | Importe |
|---|---|---|---|---|---|
| mt37dpa010a | Ud | Depósito para aprovechamiento de aguas pluviales, de arcilla, de 250 l, de 650 mm de diámetro y 900 mm de altura, grifo de latón acabado dorado con rosca macho de 3/4" y racor de conexión a manguera, tapón de 3/4" y elementos de fijación. (material) | 1.000 | 135.00 | 135.00 |
| mo011 | h | Oficial 1ª montador. (mano de obra) | 0.100 | 22.74 | 2.27 |
| mo080 | h | Ayudante montador. (mano de obra) | 0.100 | 21.02 | 2.10 |
| % | % | Costes directos complementarios | 2 % | 139.37 | 2.79 |
|  |  | Costes directos |  |  | 142.16 |
