# Desbroce del terreno

- Propiedad del archivo: CYPE INGENIEROS, S.A.
- Formato: FIEBDC-3/2002
- Divisa: EUR
- Costes indirectos: 3.00 %
- IVA: 21.00 %

## U Urbanización interior de la parcela

### UJ Jardinería

#### UJA Acondicionamiento del terreno

**UJA010** m² Desbroce del terreno.
Desbroce del terreno, con medios manuales, mediante desbrozadora equipada con disco de dientes de sierra.
Incluye: Preparación de la superficie de trabajo. Desbroce del terreno. Troceado y apilado de los materiales de desbroce.
Criterio de medición de proyecto: Superficie medida en proyección horizontal, según documentación gráfica de Proyecto.
Criterio de medición de obra: Se medirá, en proyección horizontal, la superficie realmente ejecutada según especificaciones de Proyecto.

| Código | Ud | Descripción | Rendimiento | Precio | Importe |
|---|---|---|---|---|---|
| mq09bro010 | h | Desbrozadora equipada con disco de dientes de sierra o con hilo de corte, de 0,42 kW de potencia. (maquinaria) | 0.010 | 4.48 | 0.04 |
| mo040 | h | Oficial 1ª jardinero. (mano de obra) | 0.001 | 22.13 | 0.02 |
| mo115 | h | Peón jardinero. (mano de obra) | 0.010 | 20.78 | 0.21 |
| % | % | Costes directos complementarios | 2 % | 0.27 | 0.01 |
|  |  | Costes directos |  |  | 0.28 |
