# Rocalla

- Propiedad del archivo: CYPE INGENIEROS, S.A.
- Formato: FIEBDC-3/2002
- Divisa: EUR
- Costes indirectos: 3.00 %
- IVA: 21.00 %

## U Urbanización interior de la parcela

### UJ Jardinería

#### UJM Macizos y rocallas

**UJM020** m² Rocalla.
Rocalla mixta de piedras calizas de coquera sin trabajar (50 kg/m²), con arbustos de Abelia (Abelia x grandiflora) de 0,17-0,18 m de altura (1 ud/m²), conífera enana de 0,3-0,4 m de altura (0,5 ud/m²) y arbusto cubresuelos de 0,2-0,4 m de altura (1 ud/m²).
Incluye: Limpieza y preparación del terreno. Remodelado, cava y abonado del terreno. Colocación de piedras. Distribución y plantación de los arbustos. Cubrición con mantillo. Primer riego.
Criterio de medición de proyecto: Superficie medida en proyección horizontal, según documentación gráfica de Proyecto.
Criterio de medición de obra: Se medirá, en proyección horizontal, la superficie realmente ejecutada según especificaciones de Proyecto.

| Código | Ud | Descripción | Rendimiento | Precio | Importe |
|---|---|---|---|---|---|
| mt48ebp010a | Ud | Abelia (Abelia x grandiflora) de 0,17-0,18 m de altura; suministro en contenedor de 1,3 litros, D=14 cm. (material) | 1.000 | 6.40 | 6.40 |
| mt48adc060a | t | Piedras calizas de coquera sin trabajar, para uso decorativo. (material) | 0.050 | 107.21 | 5.36 |
| mt48ecr020a | Ud | Conífera enana de 0,3-0,4 m de altura, para rocalla. (material) | 0.500 | 4.79 | 2.40 |
| mt48ecr020b | Ud | Arbusto cubresuelos de 0,2-0,4 m de altura, para rocalla. (material) | 1.000 | 4.22 | 4.22 |
| mt48tie040 | kg | Mantillo limpio cribado. (material) | 4.000 | 0.03 | 0.12 |
| mt48tie020 | kg | Abono mineral complejo NPK 15-15-15. (material) | 4.000 | 0.83 | 3.32 |
| mt08aaa010a | m³ | Agua. (material) | 0.050 | 1.50 | 0.08 |
| mo040 | h | Oficial 1ª jardinero. (mano de obra) | 0.250 | 22.13 | 5.53 |
| mo115 | h | Peón jardinero. (mano de obra) | 0.400 | 20.78 | 8.31 |
| % | % | Costes directos complementarios | 2 % | 35.74 | 0.71 |
|  |  | Costes directos |  |  | 36.45 |
