# Pavimento absorbedor de impactos, de baldosas de caucho

- Propiedad del archivo: CYPE INGENIEROS, S.A.
- Formato: FIEBDC-3/2002
- Divisa: EUR
- Costes indirectos: 3.00 %
- IVA: 21.00 %

## U Urbanización interior de la parcela

### UM Mobiliario urbano

#### UMR Pavimentos absorbedores de impactos

**UMR030** m² Pavimento absorbedor de impactos, de baldosas de caucho.
Pavimento absorbedor de impactos, en áreas de juegos infantiles, formado por baldosas de caucho reciclado SBR, con los bordes machihembrados, color negro, de 500x500x30 mm, engarzadas entre sí, a modo de puzzle y recibidas con adhesivo especial de poliuretano bicomponente, con baldosas de caucho con borde biselado en todo su perímetro.
Criterio de valoración económica: El precio no incluye la superficie base ni la resolución del perímetro.
Incluye: Replanteo. Corte de las piezas. Aplicación del adhesivo. Colocación de las baldosas de caucho. Limpieza final.
Criterio de medición de proyecto: Superficie medida según documentación gráfica de Proyecto.
Criterio de medición de obra: Se medirá la superficie realmente ejecutada según especificaciones de Proyecto.

| Código | Ud | Descripción | Rendimiento | Precio | Importe |
|---|---|---|---|---|---|
| mt47adc110a | kg | Adhesivo especial de poliuretano bicomponente. (material) | 0.800 | 4.67 | 3.74 |
| mt47adc411ba | m² | Baldosa de caucho reciclado SBR, con los bordes machihembrados, color negro, de 500x500x30 mm, con aglomerantes de poliuretano, según UNE-EN 1177. (material) | 1.040 | 25.20 | 26.21 |
| mo041 | h | Oficial 1ª construcción de obra civil. (mano de obra) | 0.100 | 22.13 | 2.21 |
| mo087 | h | Ayudante construcción de obra civil. (mano de obra) | 0.100 | 21.02 | 2.10 |
| % | % | Costes directos complementarios | 2 % | 34.26 | 0.69 |
|  |  | Costes directos |  |  | 34.95 |
