# Sensores y estaciones meteorológicas

- Propiedad del archivo: CYPE INGENIEROS, S.A.
- Formato: FIEBDC-3/2002
- Divisa: EUR
- Costes indirectos: 3.00 %
- IVA: 21.00 %

## U Urbanización interior de la parcela

### UR Riego

#### URM Automatización

**URM020** Ud Sensores y estaciones meteorológicas.
Estación meteorológica con sensor de lluvia ajustable entre 3 y 25 mm y sensor de viento ajustable con funcionamiento entre 19 y 56 km/h. Incluso accesorios de montaje y conexión con el programador. Totalmente montada y conexionada.
Incluye: Montaje sobre soporte exterior. Conexionado eléctrico con el programador. Ajuste de funcionamiento.
Criterio de medición de proyecto: Número de unidades previstas, según documentación gráfica de Proyecto.
Criterio de medición de obra: Se medirá el número de unidades realmente ejecutadas según especificaciones de Proyecto.

| Código | Ud | Descripción | Rendimiento | Precio | Importe |
|---|---|---|---|---|---|
| mt48hun450a | Ud | Estación meteorológica con sensor de lluvia ajustable entre 3 y 25 mm y sensor de viento ajustable con funcionamiento entre 19 y 56 km/h. (material) | 1.000 | 194.95 | 194.95 |
| mo003 | h | Oficial 1ª electricista. (mano de obra) | 1.125 | 22.74 | 25.58 |
| mo102 | h | Ayudante electricista. (mano de obra) | 0.375 | 20.98 | 7.87 |
| % | % | Costes directos complementarios | 2 % | 228.40 | 4.57 |
|  |  | Costes directos |  |  | 232.97 |
