# Filtro biológico aeróbico de polietileno de alta densidad (PEAD/HDPE)

- Propiedad del archivo: CYPE INGENIEROS, S.A.
- Formato: FIEBDC-3/2002
- Divisa: EUR
- Costes indirectos: 3.00 %
- IVA: 21.00 %

## U Urbanización interior de la parcela

### US Depuración de aguas residuales domésticas

#### USS Fosas sépticas y filtros

**USS030** Ud Filtro biológico aeróbico de polietileno de alta densidad (PEAD/HDPE).
Filtro biológico aeróbico, de polietileno de alta densidad (PEAD/HDPE), de 10000 litros, de 2400 mm de diámetro y 2870 mm de altura, para 110 usuarios (H.E.), con boca de entrada y boca de salida de 160 mm de diámetro.
Incluye: Replanteo. Colocación y conexionado del filtro biológico aeróbico. Comprobación de su correcto funcionamiento.
Criterio de medición de proyecto: Número de unidades previstas, según documentación gráfica de Proyecto.
Criterio de medición de obra: Se medirá el número de unidades realmente ejecutadas según especificaciones de Proyecto.

| Código | Ud | Descripción | Rendimiento | Precio | Importe |
|---|---|---|---|---|---|
| mt46fbp100f | Ud | Filtro biológico aeróbico, de polietileno de alta densidad (PEAD/HDPE), de 10000 litros, de 2400 mm de diámetro y 2870 mm de altura, para 110 usuarios (H.E.), con boca de entrada y boca de salida de 160 mm de diámetro, para tratamiento secundario de aguas residuales. (material) | 1.000 | 10670.24 | 10670.24 |
| mo008 | h | Oficial 1ª fontanero. (mano de obra) | 2.920 | 22.74 | 66.40 |
| mo107 | h | Ayudante fontanero. (mano de obra) | 2.920 | 20.98 | 61.26 |
| % | % | Costes directos complementarios | 2 % | 10797.90 | 215.96 |
|  |  | Costes directos |  |  | 11013.86 |
