# Pavimento continuo de hormigón ornamental "HOLCIM"

- Propiedad del archivo: CYPE INGENIEROS, S.A.
- Formato: FIEBDC-3/2002
- Divisa: EUR
- Costes indirectos: 3.00 %
- IVA: 21.00 %

## U Urbanización interior de la parcela

### UX Pavimentos exteriores

#### UXC Continuos de hormigón

**UXC030** m² Pavimento continuo de hormigón ornamental "HOLCIM".
Pavimento continuo, con juntas, de 10 cm de espesor, realizado con hormigón HM-25/B/20/X0 Artevia Natural "HOLCIM", con fibras de polipropileno incluidas, fabricado en central, acabado Amarillo Ofita; y abujardado mecánico de la superficie, para dejar al descubierto 2/3 del diámetro del árido; posterior aplicación de resina selladora Artevia "HOLCIM", incolora.
Criterio de valoración económica: El precio no incluye la base de la solera ni la ejecución y el sellado de las juntas.
Incluye: Preparación de la superficie de apoyo del hormigón. Replanteo de las juntas de construcción, de dilatación y de retracción. Colocación de encofrados. Tendido de niveles. Riego de la superficie base. Conexionado, anclaje y emboquillado de las redes de instalaciones proyectadas. Vertido y compactación del hormigón. Nivelado y fratasado manual del hormigón. Curado del hormigón. Abujardado mecánico de la superficie. Retirada de encofrados. Limpieza de la superficie de hormigón, mediante máquina hidrolimpiadora de agua a presión. Aplicación de la resina de acabado.
Criterio de medición de proyecto: Superficie medida en proyección horizontal, según documentación gráfica de Proyecto.
Criterio de medición de obra: Se medirá, en proyección horizontal, la superficie realmente ejecutada según especificaciones de Proyecto.

| Código | Ud | Descripción | Rendimiento | Precio | Importe |
|---|---|---|---|---|---|
| mt09hil090a | m³ | Hormigón HM-25/B/20/X0 Artevia Natural "HOLCIM", con fibras de polipropileno incluidas, fabricado en central, acabado Amarillo Ofita. (material) | 0.105 | 291.00 | 30.56 |
| mt09hil030a | l | Resina selladora Artevia "HOLCIM", incolora, formada por una dispersión de resina acrílica estirenada, para el curado y la protección de pavimentos continuos de hormigón. (material) | 0.300 | 6.00 | 1.80 |
| mq06vib020 | h | Regla vibrante de 3 m. (maquinaria) | 0.020 | 5.23 | 0.10 |
| mq08lch040 | h | Hidrolimpiadora a presión. (maquinaria) | 0.150 | 5.15 | 0.77 |
| mq06aca025 | h | Equipo de abujardado para pavimento de hormigón. (maquinaria) | 1.000 | 22.48 | 22.48 |
| mo041 | h | Oficial 1ª construcción de obra civil. (mano de obra) | 0.400 | 22.13 | 8.85 |
| mo087 | h | Ayudante construcción de obra civil. (mano de obra) | 0.400 | 21.02 | 8.41 |
| % | % | Costes directos complementarios | 2 % | 72.97 | 1.46 |
|  |  | Costes directos |  |  | 74.43 |
