# Ensayo para la determinación del aislamiento acústico

- Propiedad del archivo: CYPE INGENIEROS, S.A.
- Formato: FIEBDC-3/2002
- Divisa: EUR
- Costes indirectos: 3.00 %
- IVA: 21.00 %

## X Control de calidad y ensayos

### XN Acústica

#### XNR Ruido aéreo y de impacto

**XNR010** Ud Ensayo para la determinación del aislamiento acústico.
Ensayos para la medición del aislamiento acústico a ruido aéreo y de impacto. Ruido aéreo: en separación entre área protegida y de actividad según UNE-EN ISO 140-4, en separación entre área protegida y cualquier otra según UNE-EN ISO 140-4, en separación entre área habitable y cualquier otra según UNE-EN ISO 140-4, en elemento horizontal según UNE-EN ISO 140-4, en fachada según UNE-EN ISO 140-5. Ruido de impacto: en elemento horizontal según UNE-EN ISO 140-7. Incluso desplazamiento a obra e informe de resultados.
Incluye: Desplazamiento a obra. Realización de ensayos "in situ".
Criterio de medición de proyecto: Ensayo a realizar, según documentación del Plan de control de calidad.

| Código | Ud | Descripción | Rendimiento | Precio | Importe |
|---|---|---|---|---|---|
| mt49des030 | Ud | Desplazamiento de personal y equipo a obra para la realización de ensayos de aislamiento acústico. (material) | 1.000 | 150.00 | 150.00 |
| mt49ais010a | Ud | Ensayo para la medición de aislamiento acústico a ruido aéreo entre locales, según UNE-EN ISO 140-4. (material) | 4.000 | 120.20 | 480.80 |
| mt49ais010b | Ud | Ensayo para la medición de aislamiento acústico a ruido aéreo en fachada, según UNE-EN ISO 140-5. (material) | 1.000 | 120.20 | 120.20 |
| mt49ais010c | Ud | Ensayo para la medición de aislamiento acústico a ruido de impacto en elemento horizontal, según UNE-EN ISO 140-7. (material) | 1.000 | 120.20 | 120.20 |
| mt49ais020 | Ud | Informe de resultados de los ensayos de aislamiento acústico. (material) | 1.000 | 180.00 | 180.00 |
| % | % | Costes directos complementarios | 2 % | 1051.20 | 21.02 |
|  |  | Costes directos |  |  | 1072.22 |
