# Barandilla de seguridad para protección de pozo de registro abierto, durante su construcción

- Propiedad del archivo: CYPE INGENIEROS, S.A.
- Formato: FIEBDC-3/2002
- Divisa: EUR
- Costes indirectos: 3.00 %
- IVA: 21.00 %

## Y Seguridad y salud

### YC Sistemas de protección colectiva

#### YCA Delimitación y protección de arquetas y pozos de registro abiertos

**YCA025** Ud Barandilla de seguridad para protección de pozo de registro abierto, durante su construcción.
Protección de hueco abierto de pozo de registro durante su proceso de construcción, mediante barandilla de seguridad, de 1 m de altura y formando un cuadrado de 1,20x1,20 m, compuesta por pasamanos de tabloncillo de madera de pino de 15x5,2 cm, travesaño intermedio de tabloncillo de madera de pino de 15x5,2 cm y rodapié de tablón de madera de pino de 20x7,2 cm, todo ello fijado con clavos de acero a cuatro montantes de madera de pino de 7x7 cm colocados en sus esquinas e hincados en el terreno. Amortizable en 4 usos.
Criterio de medición de proyecto: Número de unidades previstas, según Estudio o Estudio Básico de Seguridad y Salud.
Criterio de medición de obra: Se medirá el número de unidades realmente colocadas según especificaciones de Estudio o Estudio Básico de Seguridad y Salud.

| Código | Ud | Descripción | Rendimiento | Precio | Importe |
|---|---|---|---|---|---|
| mt50spa050g | m³ | Tabloncillo de madera de pino, dimensiones 15x5,2 cm. (material) | 0.016 | 424.80 | 6.80 |
| mt50spa050m | m³ | Tablón de madera de pino, dimensiones 20x7,2 cm. (material) | 0.015 | 439.20 | 6.59 |
| mt50spa052a | m | Montante de madera de pino, de 7x7 cm. (material) | 1.000 | 2.59 | 2.59 |
| mt50spa101 | kg | Clavos de acero. (material) | 0.168 | 1.87 | 0.31 |
| mo119 | h | Oficial 1ª Seguridad y Salud. (mano de obra) | 0.150 | 22.13 | 3.32 |
| mo120 | h | Peón Seguridad y Salud. (mano de obra) | 0.150 | 20.78 | 3.12 |
| % | % | Costes directos complementarios | 2 % | 22.73 | 0.45 |
|  |  | Costes directos |  |  | 23.18 |
