# Red de protección bajo forjado con sistema de encofrado parcial

- Propiedad del archivo: CYPE INGENIEROS, S.A.
- Formato: FIEBDC-3/2002
- Divisa: EUR
- Costes indirectos: 3.00 %
- IVA: 21.00 %

## Y Seguridad y salud

### YC Sistemas de protección colectiva

#### YCI Protección durante la ejecución de forjados

**YCI020** m² Red de protección bajo forjado con sistema de encofrado parcial.
Red de protección de poliamida de alta tenacidad, color blanco, de 100x100 mm de paso, con cuerda de red de calibre 3 mm, para colocar tensada y al mismo nivel de trabajo, bajo forjado unidireccional con sistema de encofrado parcial, fijada a las viguetas cada 100 cm con clavetas de acero.
Criterio de medición de proyecto: Superficie medida según Estudio o Estudio Básico de Seguridad y Salud.
Criterio de medición de obra: Se medirá la superficie realmente montada según especificaciones de Estudio o Estudio Básico de Seguridad y Salud.

| Código | Ud | Descripción | Rendimiento | Precio | Importe |
|---|---|---|---|---|---|
| mt50sph040a | m² | Red horizontal de protección, para forjados unidireccionales, de malla de poliamida de alta tenacidad, color blanco, de 100x100 mm de paso. Cuerda de red de calibre 3 mm. Configuración de la red al rombo. (material) | 1.000 | 0.71 | 0.71 |
| mt50sph050 | Ud | Claveta de acero. (material) | 4.000 | 0.46 | 1.84 |
| mo119 | h | Oficial 1ª Seguridad y Salud. (mano de obra) | 0.125 | 22.13 | 2.77 |
| mo120 | h | Peón Seguridad y Salud. (mano de obra) | 0.125 | 20.78 | 2.60 |
| % | % | Costes directos complementarios | 2 % | 7.92 | 0.16 |
|  |  | Costes directos |  |  | 8.08 |
