# Reunión del Comité de Seguridad y Salud

- Propiedad del archivo: CYPE INGENIEROS, S.A.
- Formato: FIEBDC-3/2002
- Divisa: EUR
- Costes indirectos: 3.00 %
- IVA: 21.00 %

## Y Seguridad y salud

### YF Formación

#### YFF Reuniones

**YFF010** Ud Reunión del Comité de Seguridad y Salud.
Reunión del Comité de Seguridad y Salud en el Trabajo, considerando una reunión de dos horas. El Comité estará compuesto por un técnico cualificado en materia de Seguridad y Salud con categoría de encargado de obra, dos trabajadores con categoría de oficial de 2ª, un ayudante y un vigilante de Seguridad y Salud con categoría de oficial de 1ª.
Criterio de medición de proyecto: Número de unidades previstas, según Estudio o Estudio Básico de Seguridad y Salud.
Criterio de medición de obra: Se medirá el número de unidades realmente realizadas según especificaciones de Estudio o Estudio Básico de Seguridad y Salud.

| Código | Ud | Descripción | Rendimiento | Precio | Importe |
|---|---|---|---|---|---|
| mt50mas010 | Ud | Coste de la reunión del Comité de Seguridad y Salud en el Trabajo. (material) | 1.000 | 159.47 | 159.47 |
| % | % | Costes directos complementarios | 2 % | 159.47 | 3.19 |
|  |  | Costes directos |  |  | 162.66 |
