# Semáforo portátil de obra

- Propiedad del archivo: CYPE INGENIEROS, S.A.
- Formato: FIEBDC-3/2002
- Divisa: EUR
- Costes indirectos: 3.00 %
- IVA: 21.00 %

## Y Seguridad y salud

### YS Señalización provisional de obras

#### YSV Señalización vertical

**YSV020** Ud Semáforo portátil de obra
Suministro, colocación y desmontaje de par de semáforos portátiles de obra, telescópicos, con mando a distancia, y cajones de polietileno de alta densidad equipados con ruedas, amortizable en 5 usos, y alimentación con 2 baterías de plomo y ácido 12V - 220Ah. Incluso mantenimiento en condiciones seguras durante todo el periodo de tiempo que se requiera.
Incluye: Montaje. Desmontaje posterior. Transporte hasta el lugar de almacenaje o retirada a contenedor.
Criterio de medición de proyecto: Número de unidades previstas, según Estudio o Estudio Básico de Seguridad y Salud.
Criterio de medición de obra: Se medirá el número de unidades realmente colocadas según especificaciones de Estudio o Estudio Básico de Seguridad y Salud.

| Código | Ud | Descripción | Rendimiento | Precio | Importe |
|---|---|---|---|---|---|
| mt50les140 | Ud | Par de semáforos portátiles de obra, telescópicos, con mando a distancia, y cajones de polietileno de alta densidad equipados con ruedas, sin incluir batería de alimentación. (material) | 0.400 | 3825.07 | 1530.03 |
| mt50les145c | Ud | Batería de plomo y ácido 12V - 220Ah. (material) | 0.400 | 711.78 | 284.71 |
| mo119 | h | Oficial 1ª Seguridad y Salud. (mano de obra) | 0.500 | 22.13 | 11.07 |
| % | % | Costes directos complementarios | 2 % | 1825.81 | 36.52 |
|  |  | Costes directos |  |  | 1862.33 |
