# Regularización del intradós de muro pantalla "PANTALLAX"

- Propiedad del archivo: CYPE Ingenieros S.A.
- Formato: FIEBDC-3/2016
- Programa: Generador de precios de la construcción. CYPE Ingenieros, S.A.
- Fecha: 22/03/2024
- Divisa: EUR
- Costes indirectos: 3 %
- IVA: 21 %

## C Cimentaciones

### CC Contenciones

#### CCX Sistemas de muros pantalla

**CCX071** m² Regularización del intradós de muro pantalla "PANTALLAX".
Regularización de los paramentos verticales del intradós de muro pantalla "PANTALLAX" de hormigón armado, mediante fresadora, desbastando de 3 a 5 cm de espesor para eliminar los resaltes resultantes del hormigonado contra el terreno, y decapar la superficie con acabado rugoso, para revestir; en un área de trabajo con acceso mayor de 3 m, gálibo mayor de 11 m y superficie mayor de 500 m², y carga de escombros sobre camión o contenedor.
Incluye: Fresado del intradós del muro pantalla. Retirada y acopio de escombros. Carga de escombros sobre camión o contenedor.
Criterio de medición de proyecto: Superficie medida según documentación gráfica de Proyecto.
Criterio de medición de obra: Se medirá la superficie realmente ejecutada según especificaciones de Proyecto.

| Código | Ud | Descripción | Rendimiento | Precio | Importe |
|---|---|---|---|---|---|
| mq03pae062c | h | Maquinaria para ejecución de muros pantalla "PANTALLAX" y excavaciones. (maquinaria) | 0.194 | 60.48 | 11.733 |
| % | % | Costes directos complementarios | 2 % | 11.733 | 0.235 |
|  |  | Costes directos |  |  | 11.968 |

Residuos:
- demolición: ruo170101 Hormigón (hormigones, morteros y prefabricados). (componente de residuo); rendimiento 60 kg; Código LER 17 01 01; Masa del elemento 1 kg; Volumen 0.000667 m3
