# Transporte, puesta en obra y retirada de equipo completo para atornillado de pilotes roscados metálicos

- Propiedad del archivo: CYPE Ingenieros S.A.
- Formato: FIEBDC-3/2016
- Programa: Generador de precios de la construcción. CYPE Ingenieros, S.A.
- Fecha: 18/10/2024
- Divisa: EUR
- Costes indirectos: 3 %
- IVA: 21 %

## C Cimentaciones

### CP Profundas

#### CPR Pilotes roscados

**CPR001** Ud Transporte, puesta en obra y retirada de equipo completo para atornillado de pilotes roscados metálicos.
Transporte, puesta en obra y retirada de equipo completo para atornillado de pilotes roscados metálicos en el terreno, a una distancia de hasta 50 km.
Criterio de valoración económica: El precio incluye el desplazamiento a la obra del personal especializado.
Incluye: Transporte a la obra. Puesta en obra del equipo. Retirada del equipo.
Criterio de medición de proyecto: Número de unidades previstas, según documentación gráfica de Proyecto.
Criterio de medición de obra: Se medirá el número de unidades realmente ejecutadas según especificaciones de Proyecto.

| Código | Ud | Descripción | Rendimiento | Precio | Importe |
|---|---|---|---|---|---|
| mq03pir010a | Ud | Transporte, puesta en obra y retirada de equipo completo para atornillado de pilotes roscados metálicos, a una distancia de hasta 50 km. (maquinaria) | 1 | 2289.8 | 2289.800 |
| % | % | Costes directos complementarios | 2 % | 2289.800 | 45.796 |
|  |  | Costes directos |  |  | 2335.596 |
