# Soporte metálico para apoyo de elemento estructural en pilote roscado metálico de una hélice

- Propiedad del archivo: CYPE Ingenieros S.A.
- Formato: FIEBDC-3/2016
- Programa: Generador de precios de la construcción. CYPE Ingenieros, S.A.
- Fecha: 22/03/2024
- Divisa: EUR
- Costes indirectos: 3 %
- IVA: 21 %

## C Cimentaciones

### CP Profundas

#### CPR Pilotes roscados

**CPR020** Ud Soporte metálico para apoyo de elemento estructural en pilote roscado metálico de una hélice.
Soporte cuadrado de acero galvanizado de 100x100 mm y 6 mm de espesor, con pieza circular de conexión a pilote roscado metálico, para apoyo de elemento estructural en pilote roscado metálico de una hélice. Incluso fijaciones mecánicas.
Incluye: Fijación del soporte al pilote roscado.
Criterio de medición de proyecto: Número de unidades previstas, según documentación gráfica de Proyecto.
Criterio de medición de obra: Se medirá el número de unidades realmente ejecutadas según especificaciones de Proyecto.

| Código | Ud | Descripción | Rendimiento | Precio | Importe |
|---|---|---|---|---|---|
| mt07pir030a | Ud | Soporte cuadrado de acero galvanizado de 100x100 mm y 6 mm de espesor, con pieza circular de conexión a pilote roscado metálico, para apoyo de elemento estructural en pilote roscado metálico de una hélice. Incluso fijaciones mecánicas. (material) | 1 | 18.76 | 18.760 |
| mo042 | h | Oficial 1ª estructurista. (mano de obra) | 0.1 | 23.03 | 2.303 |
| mo089 | h | Ayudante estructurista. (mano de obra) | 0.05 | 21.86 | 1.093 |
| % | % | Costes directos complementarios | 2 % | 22.156 | 0.443 |
|  |  | Costes directos |  |  | 22.599 |

Residuos:
- colocación: mt07pir030a; factor de residuo 1

## Recursos

**mt07pir030a** Ud Soporte cuadrado de acero galvanizado de 100x100 mm y 6 mm de espesor
Datos técnicos: Coste energético 3.916 MJ; Emisión de CO2 0.399 kg; Código LER 17 04 05; Masa del elemento 0.156 kg; Volumen 0.000074 m3
