# Capa de hormigón de limpieza, con áridos siderúrgicos

- Propiedad del archivo: CYPE Ingenieros S.A.
- Formato: FIEBDC-3/2016
- Programa: Generador de precios de la construcción. CYPE Ingenieros, S.A.
- Fecha: 22/03/2024
- Divisa: EUR
- Costes indirectos: 3 %
- IVA: 21 %

## C Cimentaciones

### CR Regularización

#### CRL Hormigón de limpieza

**CRL016** m² Capa de hormigón de limpieza, con áridos siderúrgicos.
Capa de hormigón de limpieza y nivelado de fondos de cimentación, de 10 cm de espesor, de hormigón HL-150/B/20, con un porcentaje máximo de áridos siderúrgicos del 50%, fabricado en central y vertido desde camión, en el fondo de la excavación previamente realizada.
Incluye: Replanteo. Colocación de toques y/o formación de maestras. Vertido y compactación del hormigón. Coronación y enrase del hormigón.
Criterio de medición de proyecto: Superficie medida sobre la superficie teórica de la excavación, según documentación gráfica de Proyecto.
Criterio de medición de obra: Se medirá la superficie teórica ejecutada según especificaciones de Proyecto, sin incluir los incrementos por excesos de excavación no autorizados.

| Código | Ud | Descripción | Rendimiento | Precio | Importe |
|---|---|---|---|---|---|
| mt10hmf013e | m³ | Hormigón de limpieza HL-150/B/20, con un porcentaje máximo de áridos siderúrgicos del 50%, fabricado en central. (material) | 0.105 | 102.95 | 10.810 |
| mo045 | h | Oficial 1ª estructurista, en trabajos de puesta en obra del hormigón. (mano de obra) | 0.008 | 23.03 | 0.184 |
| mo092 | h | Ayudante estructurista, en trabajos de puesta en obra del hormigón. (mano de obra) | 0.015 | 21.86 | 0.328 |
| % | % | Costes directos complementarios | 2 % | 11.322 | 0.226 |
|  |  | Costes directos |  |  | 11.548 |

Residuos:
- colocación: mt10hmf013e Hormigón de limpieza HL-150/B/20, con un porcentaje máximo de áridos siderúrgicos del 50%, fabricado en central; factor de residuo 0.00119133

## Recursos

**mt10hmf013e** m³ Hormigón de limpieza HL-150/B/20, con un porcentaje máximo de áridos siderúrgicos del 50%, fabricado en central
Datos técnicos: Coste energético 1840.000 MJ; Emisión de CO2 230.000 kg; Código LER 17 01 01; Masa del elemento 2300 kg; Volumen 1.533333 m3
