# Desmontaje de depósito de combustible líquido o de gas

- Propiedad del archivo: CYPE Ingenieros S.A.
- Formato: FIEBDC-3/2016
- Programa: Generador de precios de la construcción. CYPE Ingenieros, S.A.
- Fecha: 22/03/2024
- Divisa: EUR
- Costes indirectos: 3 %
- IVA: 21 %

## D Demoliciones

### DI Instalaciones

#### DIB Bancadas y depósitos

**DIB020** Ud Desmontaje de depósito de combustible líquido o de gas.
Desmontaje de depósito de superficie, de acero, para combustible líquido o de gas, de 12000 litros de capacidad máxima, con medios manuales y mecánicos, y carga mecánica sobre camión o contenedor.
Criterio de valoración económica: El precio incluye el desmontaje de los accesorios y de los elementos de fijación.
Incluye: Desmontaje del elemento. Retirada y acopio del material desmontado. Obturación de las conducciones conectadas al elemento. Limpieza de los restos de obra. Carga mecánica del material desmontado y restos de obra sobre camión o contenedor.
Criterio de medición de proyecto: Número de unidades previstas, según documentación gráfica de Proyecto.
Criterio de medición de obra: Se medirá el número de unidades realmente desmontadas según especificaciones de Proyecto.

| Código | Ud | Descripción | Rendimiento | Precio | Importe |
|---|---|---|---|---|---|
| mq04cag010c | h | Camión con grúa de hasta 12 t. (maquinaria) | 2 | 65.58 | 131.160 |
| mo011 | h | Oficial 1ª montador. (mano de obra) | 2 | 22.74 | 45.480 |
| mo080 | h | Ayudante montador. (mano de obra) | 2 | 21.02 | 42.040 |
| % | % | Costes directos complementarios | 2 % | 218.680 | 4.374 |
|  |  | Costes directos |  |  | 223.054 |

Residuos:
- demolición: ruo170405 Hierro y acero. (componente de residuo); rendimiento 2430 kg; Código LER 17 04 05; Masa del elemento 1 kg; Volumen 0.000476 m3
- demolición: ruo170904 Residuos mezclados de construcción y demolición distintos de los especificados en los códigos 17 09 01, 17 09 02 y 17 09 03. (componente de residuo); rendimiento 270 kg; Código LER 17 09 04; Masa del elemento 1 kg; Volumen 0.000667 m3
