# Levantado de forrado interior de armario empotrado, de madera

- Propiedad del archivo: CYPE Ingenieros S.A.
- Formato: FIEBDC-3/2016
- Programa: Generador de precios de la construcción. CYPE Ingenieros, S.A.
- Fecha: 21/05/2024
- Divisa: EUR
- Costes indirectos: 3 %
- IVA: 21 %

## D Demoliciones

### DL Carpintería, vidrios y protecciones solares

#### DLA Armarios

**DLA040** m² Levantado de forrado interior de armario empotrado, de madera.
Levantado de forrado interior de armario empotrado, de madera, sin deteriorar el paramento al que está sujeto, y carga manual sobre camión o contenedor.
Incluye: Levantado del elemento. Retirada y acopio del material levantado. Limpieza de los restos de obra. Carga manual del material levantado y restos de obra sobre camión o contenedor.
Criterio de medición de proyecto: Superficie medida según documentación gráfica de Proyecto.
Criterio de medición de obra: Se medirá la superficie realmente desmontada según especificaciones de Proyecto.

| Código | Ud | Descripción | Rendimiento | Precio | Importe |
|---|---|---|---|---|---|
| mo113 | h | Peón ordinario construcción. (mano de obra) | 0.525 | 20.78 | 10.910 |
| mo112 | h | Peón especializado construcción. (mano de obra) | 0.525 | 21.12 | 11.088 |
| % | % | Costes directos complementarios | 2 % | 21.998 | 0.440 |
|  |  | Costes directos |  |  | 22.438 |
