# Desmontaje de luna de vidrio simple

- Propiedad del archivo: CYPE Ingenieros S.A.
- Formato: FIEBDC-3/2016
- Programa: Generador de precios de la construcción. CYPE Ingenieros, S.A.
- Fecha: 22/03/2024
- Divisa: EUR
- Costes indirectos: 3 %
- IVA: 21 %

## D Demoliciones

### DL Carpintería, vidrios y protecciones solares

#### DLV Vidrios

**DLV040** m² Desmontaje de luna de vidrio simple.
Desmontaje con medios manuales de luna de vidrio simple de 4 mm de espesor, fijada sobre carpintería, sin deteriorar la carpintería a la que se sujeta, y carga manual sobre camión o contenedor.
Criterio de valoración económica: El precio incluye la eliminación previa de los calzos y del material de sellado.
Incluye: Desmontaje del elemento. Retirada y acopio del material desmontado. Limpieza de los restos de obra. Carga manual del material desmontado y restos de obra sobre camión o contenedor.
Criterio de medición de proyecto: Superficie medida según documentación gráfica de Proyecto.
Criterio de medición de obra: Se medirá la superficie realmente desmontada según especificaciones de Proyecto.

| Código | Ud | Descripción | Rendimiento | Precio | Importe |
|---|---|---|---|---|---|
| mo110 | h | Ayudante cristalero. (mano de obra) | 0.1 | 22.35 | 2.235 |
| % | % | Costes directos complementarios | 2 % | 2.235 | 0.045 |
|  |  | Costes directos |  |  | 2.280 |

Residuos:
- demolición: ruo170202 Vidrio. (componente de residuo); rendimiento 10 kg; Código LER 17 02 02; Masa del elemento 1 kg; Volumen 0.001 m3
