# Levantado de lámina adhesiva de acristalamiento de fachada

- Propiedad del archivo: CYPE Ingenieros S.A.
- Formato: FIEBDC-3/2016
- Programa: Generador de precios de la construcción. CYPE Ingenieros, S.A.
- Fecha: 22/03/2024
- Divisa: EUR
- Costes indirectos: 3 %
- IVA: 21 %

## D Demoliciones

### DL Carpintería, vidrios y protecciones solares

#### DLV Vidrios

**DLV080** m² Levantado de lámina adhesiva de acristalamiento de fachada.
Levantado de lámina adhesiva de acristalamiento de fachada, con medios manuales mediante rasqueta, posterior aplicación con pulverizador de líquido limpiador a base de solución con agente limpiador al 2% en agua, impregnando el adhesivo existente, eliminándolo con rasqueta una vez reblandecido, sin deteriorar la superficie soporte, y carga manual sobre camión o contenedor.
Incluye: Levantado del elemento. Aplicación del líquido limpiador. Eliminación de la capa de adhesivo. Aclarado. Retirada y acopio del material levantado. Limpieza de los restos de obra. Carga manual del material levantado y restos de obra sobre camión o contenedor.
Criterio de medición de proyecto: Superficie medida según documentación gráfica de Proyecto.
Criterio de medición de obra: Se medirá la superficie realmente demolida según especificaciones de Proyecto.

| Código | Ud | Descripción | Rendimiento | Precio | Importe |
|---|---|---|---|---|---|
| mt21lmc020a | l | Líquido limpiador a base de solución con agente limpiador al 2% en agua, para aplicar con pulverizador, para la eliminación de adhesivos sin provocar su disolución. (material) | 0.15 | 0.16 | 0.024 |
| mo110 | h | Ayudante cristalero. (mano de obra) | 0.135 | 22.35 | 3.017 |
| % | % | Costes directos complementarios | 2 % | 3.041 | 0.061 |
|  |  | Costes directos |  |  | 3.102 |

Residuos:
- colocación: mt21lmc020a; factor de residuo 0.055

## Recursos

**mt21lmc020a** l Líquido limpiador a base de solución con agente limpiador al 2% en agua
Datos técnicos: Coste energético 2.947 MJ; Emisión de CO2 0.158 kg; Código LER 20 01 30; Masa del elemento 1 kg; Volumen 0.001 m3
Residuos:
- embalaje: re170203 Plástico. (componente de residuo); rendimiento 0.023 kg; Código LER 17 02 03; Masa del elemento 1 kg; Volumen 0.001667 m3
