# Demolición de pavimento exterior de baldosas y/o losetas de hormigón

- Propiedad del archivo: CYPE Ingenieros S.A.
- Formato: FIEBDC-3/2016
- Programa: Generador de precios de la construcción. CYPE Ingenieros, S.A.
- Fecha: 22/03/2024
- Divisa: EUR
- Costes indirectos: 3 %
- IVA: 21 %

## D Demoliciones

### DM Firmes y pavimentos

#### DMX Pavimentos exteriores

**DMX050** m² Demolición de pavimento exterior de baldosas y/o losetas de hormigón.
Demolición de pavimento exterior de baldosas y/o losetas de hormigón, con martillo neumático, y carga manual sobre camión o contenedor.
Criterio de valoración económica: El precio incluye el picado del material de agarre, pero no incluye la demolición de la base soporte.
Incluye: Demolición del elemento. Fragmentación de los escombros en piezas manejables. Retirada y acopio de escombros. Limpieza de los restos de obra. Carga manual de escombros sobre camión o contenedor.
Criterio de medición de proyecto: Superficie medida según documentación gráfica de Proyecto.
Criterio de medición de obra: Se medirá la superficie realmente demolida según especificaciones de Proyecto.

| Código | Ud | Descripción | Rendimiento | Precio | Importe |
|---|---|---|---|---|---|
| mq05mai030 | h | Martillo neumático. (maquinaria) | 0.05 | 4.57 | 0.229 |
| mq05pdm110 | h | Compresor portátil diesel media presión 10 m³/min. (maquinaria) | 0.05 | 7.75 | 0.388 |
| mo112 | h | Peón especializado construcción. (mano de obra) | 0.05 | 21.12 | 1.056 |
| mo113 | h | Peón ordinario construcción. (mano de obra) | 0.1 | 20.78 | 2.078 |
| % | % | Costes directos complementarios | 2 % | 3.751 | 0.075 |
|  |  | Costes directos |  |  | 3.826 |

Residuos:
- demolición: ruo170101 Hormigón (hormigones, morteros y prefabricados). (componente de residuo); rendimiento 99.9 kg; Código LER 17 01 01; Masa del elemento 1 kg; Volumen 0.000667 m3
- demolición: ruo010409 Residuos de arena y arcillas. (componente de residuo); rendimiento 1 kg; Código LER 01 04 09; Masa del elemento 1 kg; Volumen 0.000625 m3
