# Desmontaje de cúpula de claraboya

- Propiedad del archivo: CYPE Ingenieros S.A.
- Formato: FIEBDC-3/2016
- Programa: Generador de precios de la construcción. CYPE Ingenieros, S.A.
- Fecha: 22/03/2024
- Divisa: EUR
- Costes indirectos: 3 %
- IVA: 21 %

## D Demoliciones

### DQ Cubiertas

#### DQL Lucernarios

**DQL011** Ud Desmontaje de cúpula de claraboya.
Desmontaje de cúpula de claraboya, de hasta 0,5 m² de superficie, con medios manuales, sin afectar a la estabilidad de los elementos constructivos contiguos, y carga manual sobre camión o contenedor.
Incluye: Desmontaje del elemento. Retirada y acopio del material desmontado. Limpieza de los restos de obra. Carga manual del material desmontado y restos de obra sobre camión o contenedor.
Criterio de medición de proyecto: Superficie medida según documentación gráfica de Proyecto.
Criterio de medición de obra: Se medirá la superficie realmente demolida según especificaciones de Proyecto.

| Código | Ud | Descripción | Rendimiento | Precio | Importe |
|---|---|---|---|---|---|
| mo113 | h | Peón ordinario construcción. (mano de obra) | 0.36 | 20.78 | 7.481 |
| % | % | Costes directos complementarios | 2 % | 7.481 | 0.150 |
|  |  | Costes directos |  |  | 7.631 |

Residuos:
- demolición: ruo170203 Plástico. (componente de residuo); rendimiento 4.015 kg; Código LER 17 02 03; Masa del elemento 1 kg; Volumen 0.001667 m3
