# Retirada de capa de protección de gravas en cubierta plana

- Propiedad del archivo: CYPE Ingenieros S.A.
- Formato: FIEBDC-3/2016
- Programa: Generador de precios de la construcción. CYPE Ingenieros, S.A.
- Fecha: 22/03/2024
- Divisa: EUR
- Costes indirectos: 3 %
- IVA: 21 %

## D Demoliciones

### DQ Cubiertas

#### DQP Capa de protección

**DQP020** m² Retirada de capa de protección de gravas en cubierta plana.
Retirada de capa de protección formada por 10 cm de espesor de grava en cubierta plana, con medios manuales, y carga manual sobre camión o contenedor.
Incluye: Retirada de la grava. Acopio del material retirado. Limpieza de los restos de obra. Carga manual del material retirado y restos de obra sobre camión o contenedor.
Criterio de medición de proyecto: Superficie medida según documentación gráfica de Proyecto.
Criterio de medición de obra: Se medirá la superficie realmente desmontada según especificaciones de Proyecto.

| Código | Ud | Descripción | Rendimiento | Precio | Importe |
|---|---|---|---|---|---|
| mo113 | h | Peón ordinario construcción. (mano de obra) | 0.1 | 20.78 | 2.078 |
| % | % | Costes directos complementarios | 2 % | 2.078 | 0.042 |
|  |  | Costes directos |  |  | 2.120 |

Residuos:
- demolición: ruo010408 Residuos de grava y rocas trituradas distintos de los mencionados en el código 01 04 07. (componente de residuo); rendimiento 195 kg; Código LER 01 04 08; Masa del elemento 1 kg; Volumen 0.000667 m3
