# Eliminación de mortero monocapa en paramento exterior

- Propiedad del archivo: CYPE Ingenieros S.A.
- Formato: FIEBDC-3/2016
- Programa: Generador de precios de la construcción. CYPE Ingenieros, S.A.
- Fecha: 10/06/2024
- Divisa: EUR
- Costes indirectos: 3 %
- IVA: 21 %

## D Demoliciones

### DR Revestimientos y trasdosados

#### DRQ Morteros monocapa

**DRQ010** m² Eliminación de mortero monocapa en paramento exterior.
Eliminación de mortero monocapa aplicado sobre paramento horizontal exterior de hasta 3 m de altura, con medios manuales, sin deteriorar la superficie soporte, que quedará al descubierto y preparada para su posterior revestimiento, y carga manual sobre camión o contenedor.
Incluye: Eliminación del revestimiento. Retirada y acopio de escombros. Limpieza de los restos de obra. Carga de escombros sobre camión o contenedor.
Criterio de medición de proyecto: Superficie medida según documentación gráfica de Proyecto.
Criterio de medición de obra: Se medirá la superficie realmente demolida según especificaciones de Proyecto.

| Código | Ud | Descripción | Rendimiento | Precio | Importe |
|---|---|---|---|---|---|
| mo113 | h | Peón ordinario construcción. (mano de obra) | 0.822 | 20.78 | 17.081 |
| % | % | Costes directos complementarios | 2 % | 17.081 | 0.342 |
|  |  | Costes directos |  |  | 17.423 |

Residuos:
- demolición: ruo170101 Hormigón (hormigones, morteros y prefabricados). (componente de residuo); rendimiento 32 kg; Código LER 17 01 01; Masa del elemento 1 kg; Volumen 0.000667 m3
- demolición: ruo170203 Plástico. (componente de residuo); rendimiento 0.063 kg; Código LER 17 02 03; Masa del elemento 1 kg; Volumen 0.001667 m3
- demolición: ruo010408 Residuos de grava y rocas trituradas distintos de los mencionados en el código 01 04 07. (componente de residuo); rendimiento 15 kg; Código LER 01 04 08; Masa del elemento 1 kg; Volumen 0.000667 m3
