# Desmontaje de tela metálica en vallado de parcela

- Propiedad del archivo: CYPE Ingenieros S.A.
- Formato: FIEBDC-3/2016
- Programa: Generador de precios de la construcción. CYPE Ingenieros, S.A.
- Fecha: 10/06/2024
- Divisa: EUR
- Costes indirectos: 3 %
- IVA: 21 %

## D Demoliciones

### DU Urbanización interior de la parcela

#### DUV Cerramientos exteriores

**DUV050** m Desmontaje de tela metálica en vallado de parcela.
Desmontaje de tela metálica en vallado de parcela, con una altura mayor o igual a 1,5 m, con medios manuales, y carga manual sobre camión o contenedor.
Criterio de valoración económica: El precio incluye el desmontaje de los accesorios y de los elementos de fijación, pero no incluye la demolición de los postes.
Incluye: Desmontaje del elemento. Retirada y acopio del material desmontado. Limpieza de los restos de obra. Carga manual del material desmontado y restos de obra sobre camión o contenedor.
Criterio de medición de proyecto: Longitud medida según documentación gráfica de Proyecto.
Criterio de medición de obra: Se medirá la longitud realmente desmontada según especificaciones de Proyecto.

| Código | Ud | Descripción | Rendimiento | Precio | Importe |
|---|---|---|---|---|---|
| mo112 | h | Peón especializado construcción. (mano de obra) | 0.125 | 21.12 | 2.640 |
| mo113 | h | Peón ordinario construcción. (mano de obra) | 0.25 | 20.78 | 5.195 |
| % | % | Costes directos complementarios | 2 % | 7.835 | 0.157 |
|  |  | Costes directos |  |  | 7.992 |

Residuos:
- demolición: ruo170405 Hierro y acero. (componente de residuo); rendimiento 4.04 kg; Código LER 17 04 05; Masa del elemento 1 kg; Volumen 0.000476 m3
