# Arriostramiento de forjado de entramado ligero de perfiles (light steel framing) con tablero estructural

- Propiedad del archivo: CYPE Ingenieros S.A.
- Formato: FIEBDC-3/2016
- Programa: Generador de precios de la construcción. CYPE Ingenieros, S.A.
- Fecha: 21/05/2024
- Divisa: EUR
- Costes indirectos: 3 %
- IVA: 21 %

## E Estructuras

### EA Acero

#### EAL Entramados ligeros (light steel framing)

**EAL033** m² Arriostramiento de forjado de entramado ligero de perfiles (light steel framing) con tablero estructural.
Arriostramiento de forjado de entramado ligero de perfiles (light steel framing) con tablero estructural de partículas de madera para uso en ambiente seco, tipo P4, según UNE-EN 312, de 2400x900 mm y 30 mm de espesor, machihembrado en sus cuatro cantos, fijado a la estructura con tornillos autotaladrantes de cabeza avellanada, de acero galvanizado, de 5,5 mm de diámetro y 76 mm de longitud.
Incluye: Replanteo y marcado de ejes. Preparación y corte de los tableros. Fijación de los tableros a la estructura.
Criterio de medición de proyecto: Superficie medida según documentación gráfica de Proyecto, sin deducir huecos menores de 1 m² y deduciendo, en los huecos de superficie mayor de 1 m², el exceso sobre 1 m².
Criterio de medición de obra: Se medirá la superficie realmente ejecutada según especificaciones de Proyecto, sin deducir huecos menores de 1 m² y deduciendo, en los huecos de superficie mayor de 1 m², el exceso sobre 1 m².

| Código | Ud | Descripción | Rendimiento | Precio | Importe |
|---|---|---|---|---|---|
| mt08eff020o | m² | Tablero estructural de partículas de madera para uso en ambiente seco, tipo P4, según UNE-EN 312, de 2400x900 mm y 30 mm de espesor, machihembrado en sus cuatro cantos, Euroclase D-s2, d0 de reacción al fuego, según UNE-EN 13501-1, clase E1 en emisión de formaldehído, según UNE-EN 13986. (material) | 1 | 22.16 | 22.160 |
| mt13pst110a | Ud | Tornillo autotaladrante de cabeza avellanada, de acero galvanizado, de 5,5 mm de diámetro y 76 mm de longitud. (material) | 8.333 | 0.17 | 1.417 |
| mo048 | h | Oficial 1ª montador de estructura de madera. (mano de obra) | 0.16 | 23.03 | 3.685 |
| mo095 | h | Ayudante montador de estructura de madera. (mano de obra) | 0.08 | 21.86 | 1.749 |
| % | % | Costes directos complementarios | 2 % | 29.011 | 0.580 |
|  |  | Costes directos |  |  | 29.591 |

Residuos:
- colocación: mt08eff020o; factor de residuo 0.0063
- colocación: mt13pst110a Tornillo autotaladrante de cabeza avellanada, de acero galvanizado, de 5,5 mm de diámetro y 76 mm de longitud; factor de residuo 0.00475862

## Recursos

**mt08eff020o** m² Tablero estructural de partículas de madera para uso en ambiente seco
Datos técnicos: Coste energético 645.429 MJ; Emisión de CO2 8.354 kg; Código LER 17 02 01; Masa del elemento 19.5 kg; Volumen 0.017727 m3
Residuos:
- embalaje: re170203 Plástico. (componente de residuo); rendimiento 0.034 kg; Código LER 17 02 03; Masa del elemento 1 kg; Volumen 0.001667 m3

**mt13pst110a** Ud Tornillo autotaladrante de cabeza avellanada, de acero galvanizado, de 5,5 mm de diámetro y 76 mm de longitud
Datos técnicos: Coste energético 0.370 MJ; Emisión de CO2 0.038 kg; Código LER 17 04 05; Masa del elemento 0.0145 kg; Volumen 0.000007 m3
Residuos:
- embalaje: re150101 Envases de papel y cartón. (componente de residuo); rendimiento 0.001 kg; Código LER 15 01 01; Masa del elemento 1 kg; Volumen 0.001333 m3
