# Acero para pretensar

- Propiedad del archivo: CYPE Ingenieros S.A.
- Formato: FIEBDC-3/2016
- Programa: Generador de precios de la construcción. CYPE Ingenieros, S.A.
- Fecha: 22/03/2024
- Divisa: EUR
- Costes indirectos: 3 %
- IVA: 21 %

## E Estructuras

### EH Hormigón armado

#### EHA Losas postesadas

**EHA020** kg Acero para pretensar.
Acero para pretensar, UNE 36094 Y 1860 S7, para losas con una distancia entre ejes de pilares menor de 7 m.
Incluye: Colocación de los anclajes activos. Colocación de separadores o sillas para los tendones. Colocación de los tendones. Colocación de los anclajes. Protección de los anclajes y acopladores frente a la entrada de hormigón. Tesado. Clavado de cuñas. Corte de los excesos de armadura activa. Inyección y sellado de los cajetines. Hormigonado del anclaje para su protección.
Criterio de medición de proyecto: Número de unidades previstas, según documentación gráfica de Proyecto.
Criterio de medición de obra: Se medirá el número de unidades realmente ejecutadas según especificaciones de Proyecto.

| Código | Ud | Descripción | Rendimiento | Precio | Importe |
|---|---|---|---|---|---|
| mt07cap010a | kg | Acero para pretensar, UNE 36094 Y 1860 S7, para losas con una distancia entre ejes de pilares menor de 7 m. Incluso anclajes, vainas y todos los accesorios necesarios para las operaciones de enfilado, tesado e inyección y sellado de cajetines. (material) | 1 | 5.4 | 5.400 |
| mo042 | h | Oficial 1ª estructurista. (mano de obra) | 0.1 | 23.03 | 2.303 |
| mo089 | h | Ayudante estructurista. (mano de obra) | 0.1 | 21.86 | 2.186 |
| % | % | Costes directos complementarios | 2 % | 9.889 | 0.198 |
|  |  | Costes directos |  |  | 10.087 |

Residuos:
- colocación: mt07cap010a; factor de residuo 0.0075

## Recursos

**mt07cap010a** kg Acero para pretensar
Datos técnicos: Coste energético 9.830 MJ; Emisión de CO2 0.510 kg; Código LER 17 04 05; Masa del elemento 1 kg; Volumen 0.000476 m3
