# Tablero estructural de madera

- Propiedad del archivo: CYPE Ingenieros S.A.
- Formato: FIEBDC-3/2016
- Programa: Generador de precios de la construcción. CYPE Ingenieros, S.A.
- Fecha: 22/03/2024
- Divisa: EUR
- Costes indirectos: 3 %
- IVA: 21 %

## E Estructuras

### EM Madera

#### EMT Paneles y tableros estructurales

**EMT100** m² Tablero estructural de madera.
Tablero estructural contrachapado de madera de pino insigne (Pinus radiata), para uso exterior, según UNE-EN 636, de 18 mm de espesor, con bordes canteados, fijado a la estructura de madera con tornillos de cabeza avellanada, de acero al carbono.
Incluye: Replanteo de las piezas. Fijación de los tableros al soporte base.
Criterio de medición de proyecto: Superficie medida según documentación gráfica de Proyecto.
Criterio de medición de obra: Se medirá la superficie realmente ejecutada según especificaciones de Proyecto.

| Código | Ud | Descripción | Rendimiento | Precio | Importe |
|---|---|---|---|---|---|
| mt07tdm060b | m² | Tablero estructural contrachapado de madera de pino insigne (Pinus radiata), para uso exterior, según UNE-EN 636, de 18 mm de espesor, con bordes canteados, Euroclase D-s2, d0 de reacción al fuego, según UNE-EN 13501-1, clase E1 en emisión de formaldehído, según UNE-EN 13986. (material) | 1.05 | 17.02 | 17.871 |
| mt07emr118ga | Ud | Tornillo de cabeza avellanada, de 4,5 mm de diámetro y 50 mm de longitud, de acero al carbono, con tratamiento superficial a base de resina epoxi, para clases de servicio 1, 2 y 3 según UNE-EN 1995-1-1. (material) | 9 | 0.18 | 1.620 |
| mo048 | h | Oficial 1ª montador de estructura de madera. (mano de obra) | 0.17 | 23.03 | 3.915 |
| mo095 | h | Ayudante montador de estructura de madera. (mano de obra) | 0.17 | 21.86 | 3.716 |
| % | % | Costes directos complementarios | 2 % | 27.122 | 0.542 |
|  |  | Costes directos |  |  | 27.664 |

Residuos:
- colocación: mt07tdm060b; factor de residuo 0.0070341
- colocación: mt07emr118ga; factor de residuo 0.00484848

## Recursos

**mt07tdm060b** m² Tablero estructural contrachapado de madera de pino insigne (Pinus radiata)
Datos técnicos: Coste energético 244.377 MJ; Emisión de CO2 0.573 kg; Código LER 17 02 01; Masa del elemento 8.3 kg; Volumen 0.007545 m3
Residuos:
- embalaje: re170203 Plástico. (componente de residuo); rendimiento 0.033 kg; Código LER 17 02 03; Masa del elemento 1 kg; Volumen 0.001667 m3

**mt07emr118ga** Ud Tornillo de cabeza avellanada
Datos técnicos: Coste energético 0.039 MJ; Emisión de CO2 0.003 kg; Código LER 17 04 05; Masa del elemento 0.0033 kg; Volumen 0.000002 m3
Residuos:
- embalaje: re150101 Envases de papel y cartón. (componente de residuo); rendimiento 0.001 kg; Código LER 15 01 01; Masa del elemento 1 kg; Volumen 0.001333 m3
