# Caja metálica de armadura de espera

- Propiedad del archivo: CYPE Ingenieros S.A.
- Formato: FIEBDC-3/2016
- Programa: Generador de precios de la construcción. CYPE Ingenieros, S.A.
- Fecha: 22/03/2024
- Divisa: EUR
- Costes indirectos: 3 %
- IVA: 21 %

## E Estructuras

### EW Elementos especiales

#### EWE Dispositivos de anclaje y empalme de armaduras

**EWE010** m Caja metálica de armadura de espera.
Caja metálica para fijar sobre el encofrado, con armadura simple de espera alojada en su interior, de 8 mm de diámetro, con terminación en gancho vertical, separación entre armaduras 100 mm, longitud del estribo 170 mm, anchura del estribo 48 mm y longitud de anclaje 300 mm, para la realización de encuentros entre dos elementos constructivos de hormigón armado.
Incluye: Fijación de la caja al encofrado. Retirada de la cubierta y desdoblado de las armaduras.
Criterio de medición de proyecto: Longitud medida según documentación gráfica de Proyecto.
Criterio de medición de obra: Se medirá la longitud realmente ejecutada según especificaciones de Proyecto.

| Código | Ud | Descripción | Rendimiento | Precio | Importe |
|---|---|---|---|---|---|
| mt07ewe010aaa | m | Caja metálica para fijar sobre el encofrado, con armadura simple de espera alojada en su interior, de 8 mm de diámetro, con terminación en gancho vertical, separación entre armaduras 100 mm, longitud del estribo 170 mm, anchura del estribo 48 mm y longitud de anclaje 300 mm. (material) | 1 | 20.34 | 20.340 |
| mo042 | h | Oficial 1ª estructurista. (mano de obra) | 0.1 | 23.03 | 2.303 |
| mo089 | h | Ayudante estructurista. (mano de obra) | 0.1 | 21.86 | 2.186 |
| % | % | Costes directos complementarios | 2 % | 24.829 | 0.497 |
|  |  | Costes directos |  |  | 25.326 |
