# Punto singular para revestimiento exterior de fachada ventilada, de placas de lana mineral comprimida. Sistema "ROCKPANEL"

- Propiedad del archivo: CYPE Ingenieros S.A.
- Formato: FIEBDC-3/2016
- Programa: Generador de precios de la construcción. CYPE Ingenieros, S.A.
- Fecha: 10/06/2024
- Divisa: EUR
- Costes indirectos: 3 %
- IVA: 21 %

## F Fachadas y particiones

### FA Fachadas ventiladas

#### FAL Revestimiento exterior de placas de lana mineral comprimida

**FAL011** m Punto singular para revestimiento exterior de fachada ventilada, de placas de lana mineral comprimida. Sistema "ROCKPANEL".
Esquina exterior con junta a inglete para revestimiento exterior de fachada ventilada, de placas de lana mineral comprimida, sistema "ROCKPANEL".
Incluye: Replanteo y colocación del remate. Fijación mecánica.
Criterio de medición de proyecto: Longitud medida en verdadera magnitud, según documentación gráfica de Proyecto.
Criterio de medición de obra: Se medirá, en verdadera magnitud, la longitud realmente ejecutada según especificaciones de Proyecto.

| Código | Ud | Descripción | Rendimiento | Precio | Importe |
|---|---|---|---|---|---|
| mo052 | h | Oficial 1ª montador de sistemas de fachadas prefabricadas. (mano de obra) | 0.86 | 22.74 | 19.556 |
| mo099 | h | Ayudante montador de sistemas de fachadas prefabricadas. (mano de obra) | 0.86 | 21.02 | 18.077 |
| % | % | Costes directos complementarios | 2 % | 37.633 | 0.753 |
|  |  | Costes directos |  |  | 38.386 |
