# Revestimiento exterior de fachada ventilada, de pizarra

- Propiedad del archivo: CYPE Ingenieros S.A.
- Formato: FIEBDC-3/2016
- Programa: Generador de precios de la construcción. CYPE Ingenieros, S.A.
- Fecha: 22/03/2024
- Divisa: EUR
- Costes indirectos: 3 %
- IVA: 21 %

## F Fachadas y particiones

### FA Fachadas ventiladas

#### FAP Revestimiento exterior de placas de piedra natural

**FAP020** m² Revestimiento exterior de fachada ventilada, de pizarra.
Revestimiento exterior de fachada ventilada, de placas mecanizadas de pizarra procedente de España, de 400x200 mm y 8 mm de espesor, color negro con vetas grisáceas, acabado natural; sobre subestructura soporte regulable en las tres direcciones, de aleación de aluminio EN AW-6060 T6, sistema de fijación vista con grapas de acero inoxidable. Incluso tirafondos de acero inoxidable A2 para la fijación de las escuadras a la hoja principal.
Criterio de valoración económica: El precio no incluye el aislamiento térmico ni la resolución de puntos singulares.
Incluye: Limpieza y preparación de la superficie soporte. Replanteo de las juntas de dilatación y paños de trabajo. Replanteo del despiece del revestimiento y de los puntos de anclaje de la subestructura soporte. Fijación de la subestructura soporte a la hoja principal y al forjado. Preparación del revestimiento. Aplomado, nivelación y alineación del revestimiento. Fijación definitiva del revestimiento a la subestructura soporte. Realización de todos los trabajos necesarios para la resolución de los huecos. Limpieza final del paramento.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt18bpn120a | m² | Placa mecanizada de pizarra procedente de España, de 400x200 mm y 8 mm de espesor, peso 23,216 kg/m², color negro con vetas grisáceas, acabado natural, según UNE-EN 1469. (material) | 1 | 24.6 | 24.600 |
| mt19sbg030ia | m² | Subestructura soporte regulable en las tres direcciones, para la sustentación del revestimiento exterior, con piezas mecanizadas de piedra natural, sistema de fijación vista con grapas de acero inoxidable, formada por: perfiles verticales en "L" de 50x60x2 mm y perfiles horizontales en "Z" de 30x52x1,5 mm, para el cuelgue del revestimiento, de aleación de aluminio EN AW-6060 T6, escuadras de carga de 40x120x75x3 mm y escuadras de apoyo de 40x60x75x3 mm, de aleación de aluminio EN AW-6060 T6; con tirafondos de acero inoxidable A2 y tacos de nylon para la fijación de las escuadras a la hoja principal. (material) | 1 | 30.87 | 30.870 |
| mo052 | h | Oficial 1ª montador de sistemas de fachadas prefabricadas. (mano de obra) | 1 | 22.74 | 22.740 |
| mo099 | h | Ayudante montador de sistemas de fachadas prefabricadas. (mano de obra) | 1 | 21.02 | 21.020 |
| % | % | Costes directos complementarios | 3 % | 99.230 | 2.977 |
|  |  | Costes directos |  |  | 102.207 |

Residuos:
- colocación: mt18bpn120a; factor de residuo 0.0385
- colocación: mt19sbg030ia; factor de residuo 0.024

## Recursos

**mt18bpn120a** m² Placa mecanizada de pizarra procedente de España
Datos técnicos: Coste energético 57.688 MJ; Emisión de CO2 1.896 kg; Código LER 01 04 13; Masa del elemento 23.216 kg; Volumen 0.015477 m3
Residuos:
- embalaje: re170201 Madera. (componente de residuo); rendimiento 0.031 kg; Código LER 17 02 01; Masa del elemento 1 kg; Volumen 0.000909 m3
- embalaje: re170203 Plástico. (componente de residuo); rendimiento 0.02 kg; Código LER 17 02 03; Masa del elemento 1 kg; Volumen 0.001667 m3

**mt19sbg030ia** m² Subestructura soporte regulable en las tres direcciones
Datos técnicos: Coste energético 337.981 MJ; Emisión de CO2 24.826 kg; Código LER 17 04 02; Masa del elemento 3 kg; Volumen 0.002 m3
Residuos:
- embalaje: re170203 Plástico; rendimiento 0.022 kg
