# Pasamanos de madera

- Propiedad del archivo: CYPE Ingenieros S.A.
- Formato: FIEBDC-3/2016
- Programa: Generador de precios de la construcción. CYPE Ingenieros, S.A.
- Fecha: 22/03/2024
- Divisa: EUR
- Costes indirectos: 3 %
- IVA: 21 %

## F Fachadas y particiones

### FD Defensas

#### FDD Barandillas y pasamanos

**FDD150** m Pasamanos de madera.
Pasamanos recto de madera de pino país, de 65x70 mm de sección, barnizado en taller con barniz sintético con acabado brillante, con soportes metálicos fijados al paramento mediante anclaje mecánico con tacos de nylon y tornillos de acero galvanizado. Incluso replanteo de los soportes, fijación de los soportes al paramento y fijación del pasamanos a los soportes. Elaborado en taller y montado en obra.
Incluye: Replanteo de los soportes. Fijación de los soportes al paramento. Fijación del pasamanos a los soportes.
Criterio de medición de proyecto: Longitud medida a ejes, según documentación gráfica de Proyecto.
Criterio de medición de obra: Se medirá, a ejes, la longitud realmente ejecutada según especificaciones de Proyecto.

| Código | Ud | Descripción | Rendimiento | Precio | Importe |
|---|---|---|---|---|---|
| mt26aaa033a | Ud | Anclaje mecánico con taco de nylon y tornillo de acero galvanizado, de cabeza avellanada. (material) | 2 | 0.29 | 0.580 |
| mt22dpa010aa | m | Pasamanos recto de madera de pino país, de 65x70 mm de sección, barnizado en taller, con barniz de poliuretano, acabado brillante, con soportes metálicos para su fijación al paramento. (material) | 1 | 19.62 | 19.620 |
| mo017 | h | Oficial 1ª carpintero. (mano de obra) | 0.2 | 22.45 | 4.490 |
| mo058 | h | Ayudante carpintero. (mano de obra) | 0.2 | 21.15 | 4.230 |
| % | % | Costes directos complementarios | 2 % | 28.920 | 0.578 |
|  |  | Costes directos |  |  | 29.498 |

Residuos:
- colocación: mt26aaa033a Anclaje mecánico con taco de nylon y tornillo de acero galvanizado, de cabeza avellanada; factor de residuo 0.00430435
- colocación: mt22dpa010aa; factor de residuo 0.00276473

## Recursos

**mt26aaa033a** Ud Anclaje mecánico con taco de nylon y tornillo de acero galvanizado, de cabeza avellanada
Datos técnicos: Coste energético 1.599 MJ; Emisión de CO2 0.133 kg; Código LER 17 04 05; Masa del elemento 0.046 kg; Volumen 0.000022 m3
Residuos:
- embalaje: re150101 Envases de papel y cartón. (componente de residuo); rendimiento 0.001 kg; Código LER 15 01 01; Masa del elemento 1 kg; Volumen 0.001333 m3

**mt22dpa010aa** m Pasamanos recto de madera de pino país
Datos técnicos: Coste energético 104.015 MJ; Emisión de CO2 2.383 kg; Código LER 17 02 01; Masa del elemento 2.58 kg; Volumen 0.002345 m3
Residuos:
- embalaje: re170203 Plástico. (componente de residuo); rendimiento 0.002 kg; Código LER 17 02 03; Masa del elemento 1 kg; Volumen 0.001667 m3
