# Celosía en fachada, de fábrica de piezas prefabricadas de hormigón, de lamas fijas

- Propiedad del archivo: CYPE Ingenieros S.A.
- Formato: FIEBDC-3/2016
- Programa: Generador de precios de la construcción. CYPE Ingenieros, S.A.
- Fecha: 18/10/2024
- Divisa: EUR
- Costes indirectos: 3 %
- IVA: 21 %

## F Fachadas y particiones

### FD Defensas

#### FDZ Celosías

**FDZ030** Ud Celosía en fachada, de fábrica de piezas prefabricadas de hormigón, de lamas fijas.
Celosía en fachada, de fábrica de piezas prefabricadas de hormigón, con lamas fijas, 20x40 cm, color gris, recibidas con mortero de cemento, industrial, M-5.
Incluye: Replanteo. Colocación y aplomado de miras de referencia. Tendido de hilos entre miras. Colocación de plomos fijos en las aristas. Colocación de las piezas. Repaso de las juntas y limpieza del paramento.
Criterio de medición de proyecto: Número de unidades previstas, según documentación gráfica de Proyecto.
Criterio de medición de obra: Se medirá el número de unidades realmente ejecutadas según especificaciones de Proyecto.

| Código | Ud | Descripción | Rendimiento | Precio | Importe |
|---|---|---|---|---|---|
| mt20thp010a | Ud | Pieza prefabricada de hormigón, con lamas fijas, 20x40 cm, color gris. (material) | 1 | 8.02 | 8.020 |
| mt08aaa010a | m³ | Agua. (material) | 0.006 | 1.5 | 0.009 |
| mt09mif010ca | t | Mortero industrial para albañilería, de cemento, color gris, categoría M-5 (resistencia a compresión 5 N/mm²), suministrado en sacos, según UNE-EN 998-2. (material) | 0.006 | 53.48 | 0.321 |
| mo020 | h | Oficial 1ª construcción. (mano de obra) | 0.4 | 22.13 | 8.852 |
| mo113 | h | Peón ordinario construcción. (mano de obra) | 0.215 | 20.78 | 4.468 |
| % | % | Costes directos complementarios | 2 % | 21.670 | 0.433 |
|  |  | Costes directos |  |  | 22.103 |

Residuos:
- colocación: mt09mif010ca; factor de residuo 0.0189

## Recursos

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3
