# Hoja exterior de fachada de dos hojas, de fábrica de bloque de granito, con cámara de aire ligeramente ventilada

- Propiedad del archivo: CYPE Ingenieros S.A.
- Formato: FIEBDC-3/2016
- Programa: Generador de precios de la construcción. CYPE Ingenieros, S.A.
- Fecha: 22/03/2024
- Divisa: EUR
- Costes indirectos: 3 %
- IVA: 21 %

## F Fachadas y particiones

### FF Fábrica no estructural

#### FFX Hoja exterior cara vista en fachada de dos hojas

**FFX035** m² Hoja exterior de fachada de dos hojas, de fábrica de bloque de granito, con cámara de aire ligeramente ventilada.
Hoja exterior de fachada de dos hojas, con apoyo parcial sobre el forjado, de 20 cm de espesor, de fábrica de perpiaño de granito Gris Mondariz de 75x45x20 cm, con juntas horizontales y verticales de 10 mm de espesor, recibida con mortero de cemento industrial, color gris, M-5, suministrado a granel; con cámara de aire ligeramente ventilada, mediante la realización de aberturas de ventilación, con un área efectiva de 10 cm² por cada m de fachada (orificios, rejillas o llagas desprovistas de mortero) para ventilación de la cámara. Dintel de granito, de una pieza, de las dimensiones adecuadas. Revestimiento de los frentes de forjado y pilares con piezas especiales de granito.
Criterio de valoración económica: El precio no incluye el drenaje ni las rejillas de ventilación.
Incluye: Definición de los planos de fachada mediante plomos. Replanteo, planta a planta. Marcado en los pilares de los niveles de referencia general de planta y de nivel de pavimento. Colocación y aplomado de miras de referencia. Tendido de hilos entre miras. Colocación de plomos fijos en las aristas. Colocación de las piezas por hiladas a nivel. Revestimiento de los frentes de forjado y pilares. Realización de todos los trabajos necesarios para la resolución de los huecos. Realización de aberturas de ventilación. Repaso de las juntas y limpieza final del paramento.
Criterio de medición de proyecto: Superficie medida en verdadera magnitud desde las caras exteriores de la fachada, según documentación gráfica de Proyecto, deduciendo todos los huecos.
Criterio de medición de obra: Se medirá, en verdadera magnitud, desde las caras exteriores de la fachada, la superficie realmente ejecutada según especificaciones de Proyecto, deduciendo todos los huecos.

| Código | Ud | Descripción | Rendimiento | Precio | Importe |
|---|---|---|---|---|---|
| mt06per010ara | m² | Perpiaño de granito Gris Mondariz de 75x45x20 cm, acabado rústico en la cara vista y aserrado en el resto de caras, con los cantos sin labrar. (material) | 1 | 91.22 | 91.220 |
| mt06per020cq | m | Perpiaño de granito Gris Mondariz de 20 cm de anchura, 45 cm de altura y de 80 a 160 cm de longitud, acabado rústico en la cara vista y aserrado en el resto de caras, con los cantos sin labrar. (material) | 0.2 | 38.3 | 7.660 |
| mt08aaa010a | m³ | Agua. (material) | 0.004 | 1.5 | 0.006 |
| mt09mif010cb | t | Mortero industrial para albañilería, de cemento, color gris, categoría M-5 (resistencia a compresión 5 N/mm²), suministrado a granel, según UNE-EN 998-2. (material) | 0.013 | 50.2 | 0.653 |
| mt09moe020a | kg | Adhesivo cementoso mejorado de ligantes mixtos, C2 TE, para la colocación en capa gruesa de piezas cerámicas en paramentos verticales exteriores, según UNE-EN 12004 (material) | 0.729 | 0.53 | 0.386 |
| mt08adt010 | kg | Aditivo hidrófugo para impermeabilización de morteros u hormigones. (material) | 0.034 | 1.2 | 0.041 |
| mq06mms010 | h | Mezclador continuo con silo, para mortero industrial en seco, suministrado a granel. (maquinaria) | 0.05 | 1.94 | 0.097 |
| mo022 | h | Oficial 1ª colocador de piedra natural. (mano de obra) | 1.252 | 22.13 | 27.707 |
| mo060 | h | Ayudante colocador de piedra natural. (mano de obra) | 0.656 | 21.02 | 13.789 |
| mo114 | h | Peón ordinario construcción en trabajos de albañilería. (mano de obra) | 0.014 | 20.78 | 0.291 |
| % | % | Costes directos complementarios | 3 % | 141.850 | 4.256 |
|  |  | Costes directos |  |  | 146.106 |

Residuos:
- colocación: mt06per010ara; factor de residuo 0.0124754
- colocación: mt06per020cq; factor de residuo 0.0132265
- colocación: mt09mif010cb; factor de residuo 0.0189
- colocación: mt09moe020a; factor de residuo 0.07
- colocación: mt08adt010 Aditivo hidrófugo para impermeabilización de morteros u hormigones; factor de residuo 0.055

## Recursos

**mt06per010ara** m² Perpiaño de granito Gris Mondariz de 75x45x20 cm
Datos técnicos: Coste energético 1157.001 MJ; Emisión de CO2 41.603 kg; Código LER 01 04 13; Masa del elemento 520 kg; Volumen 0.346667 m3
Residuos:
- embalaje: re170201 Madera. (componente de residuo); rendimiento 0.015 kg; Código LER 17 02 01; Masa del elemento 1 kg; Volumen 0.000909 m3
- embalaje: re170203 Plástico. (componente de residuo); rendimiento 0.006 kg; Código LER 17 02 03; Masa del elemento 1 kg; Volumen 0.001667 m3

**mt06per020cq** m Perpiaño de granito Gris Mondariz de 20 cm de anchura
Datos técnicos: Coste energético 625.200 MJ; Emisión de CO2 22.466 kg; Código LER 01 04 13; Masa del elemento 280.8 kg; Volumen 0.1872 m3
Residuos:
- embalaje: re170201 Madera; rendimiento 0.01 kg
- embalaje: re170203 Plástico; rendimiento 0.004 kg

**mt08aaa010a** m³ Agua
Datos técnicos: Coste energético 60.000 MJ; Emisión de CO2 30.000 kg

**mt09mif010cb** t Mortero industrial para albañilería
Datos técnicos: Coste energético 1960.000 MJ; Emisión de CO2 170.000 kg; Código LER 17 01 01; Masa del elemento 1000 kg; Volumen 0.666667 m3

**mt09moe020a** kg Adhesivo cementoso mejorado de ligantes mixtos
Datos técnicos: Coste energético 3.871 MJ; Emisión de CO2 0.344 kg; Código LER 17 09 04; Masa del elemento 1 kg; Volumen 0.000667 m3
Residuos:
- embalaje: re170203 Plástico; rendimiento 0.003 kg

**mt08adt010** kg Aditivo hidrófugo para impermeabilización de morteros u hormigones
Datos técnicos: Coste energético 71.130 MJ; Emisión de CO2 2.824 kg; Código LER 17 09 04; Masa del elemento 1 kg; Volumen 0.000667 m3
Residuos:
- embalaje: re170203 Plástico; rendimiento 0.032 kg
