# Canalón para ajardinamiento vertical con cultivo hidropónico en geoproductos

- Propiedad del archivo: CYPE Ingenieros S.A.
- Formato: FIEBDC-3/2016
- Programa: Generador de precios de la construcción. CYPE Ingenieros, S.A.
- Fecha: 22/03/2024
- Divisa: EUR
- Costes indirectos: 3 %
- IVA: 21 %

## F Fachadas y particiones

### FJ Ajardinamientos verticales

#### FJR Remates

**FJR010** m Canalón para ajardinamiento vertical con cultivo hidropónico en geoproductos.
Canalón cuadrado de acero prelacado, de desarrollo 250 mm; con tubo de drenaje de PVC corrugado, diámetro nominal 50 mm, con perforaciones en todo su desarrollo y rejilla de polipropileno, de 130x500 mm y 25 mm de espesor, color gris, para recogida de aguas de ajardinamiento vertical con cultivo hidropónico en geoproductos, para exterior, con una superficie de hasta 5 m²; formado por piezas preformadas, fijadas con soportes galvanizados colocados cada 50 cm, con una pendiente mínima del 0,5%, conexionado a el sistema de recirculación.
Criterio de valoración económica: El precio no incluye el sistema de recirculación.
Incluye: Replanteo y trazado del canalón. Colocación y sujeción de abrazaderas. Montaje de las piezas, partiendo del punto de desagüe. Empalme de las piezas. Conexión al sistema de recirculación.
Criterio de medición de proyecto: Longitud medida según documentación gráfica de Proyecto.
Criterio de medición de obra: Se medirá la longitud realmente ejecutada según especificaciones de Proyecto.

| Código | Ud | Descripción | Rendimiento | Precio | Importe |
|---|---|---|---|---|---|
| mt36csa010eg | m | Canalón cuadrado de acero prelacado, de desarrollo 250 mm, según UNE-EN 612, con el precio incrementado el 30% en concepto de soportes, esquinas, tapas, remates finales, piezas de conexión a bajantes y piezas especiales. (material) | 1.1 | 15.15 | 16.665 |
| mt36www030a | Ud | Rejilla de polipropileno, de 130x500 mm y 25 mm de espesor, color gris. (material) | 2 | 2.99 | 5.980 |
| mt11tdc010a | m | Tubo de drenaje de PVC corrugado, diámetro nominal 50 mm, con perforaciones en todo su desarrollo, para la captación y conducción de agua en la creación de sistemas de drenaje. (material) | 1.1 | 1.86 | 2.046 |
| mt36csg030 | Ud | Material auxiliar para canalones y bajantes de instalaciones de evacuación de chapa de acero galvanizado. (material) | 0.25 | 1.82 | 0.455 |
| mo011 | h | Oficial 1ª montador. (mano de obra) | 0.476 | 22.74 | 10.824 |
| mo080 | h | Ayudante montador. (mano de obra) | 0.204 | 21.02 | 4.288 |
| % | % | Costes directos complementarios | 2 % | 40.258 | 0.805 |
|  |  | Costes directos |  |  | 41.063 |

Residuos:
- colocación: mt36csa010eg; factor de residuo 0.0340111

## Recursos

**mt36csa010eg** m Canalón cuadrado de acero prelacado
Datos técnicos: Coste energético 11.528 MJ; Emisión de CO2 0.499 kg; Código LER 17 04 05; Masa del elemento 0.99 kg; Volumen 0.000471 m3
Residuos:
- embalaje: re170201 Madera. (componente de residuo); rendimiento 0.011 kg; Código LER 17 02 01; Masa del elemento 1 kg; Volumen 0.000909 m3
- embalaje: re170203 Plástico. (componente de residuo); rendimiento 0.003 kg; Código LER 17 02 03; Masa del elemento 1 kg; Volumen 0.001667 m3
