# Coronación de fachada ligera

- Propiedad del archivo: CYPE Ingenieros S.A.
- Formato: FIEBDC-3/2016
- Programa: Generador de precios de la construcción. CYPE Ingenieros, S.A.
- Fecha: 22/03/2024
- Divisa: EUR
- Costes indirectos: 3 %
- IVA: 21 %

## F Fachadas y particiones

### FL Fachadas ligeras

#### FLY Sistemas de fachada ligera

**FLY100** m Coronación de fachada ligera.
Coronación de fachada ligera, de chapa plegada de acero inoxidable AISI 304, de 1,5 mm de espesor y 1600 mm de desarrollo, acabado mate, fijada con tornillos ocultos. Incluso piezas de acero y cordón de silicona neutra para el sellado de juntas.
Incluye: Replanteo. Colocación y fijación. Sellado de juntas.
Criterio de medición de proyecto: Longitud medida según documentación gráfica de Proyecto.
Criterio de medición de obra: Se medirá la longitud realmente ejecutada según especificaciones de Proyecto.

| Código | Ud | Descripción | Rendimiento | Precio | Importe |
|---|---|---|---|---|---|
| mt07ala210b | kg | Pieza de acero UNE-EN 10025 S275JO, compuesta por perfiles laminados en caliente de las series L, LD, T, redondo, cuadrado, rectangular y pletina, trabajado en taller, acabado galvanizado en caliente. (material) | 6.625 | 4.73 | 31.336 |
| mt12www010o | m | Chapa plegada de acero inoxidable AISI 304, de 1,5 mm de espesor y 1600 mm de desarrollo, acabado mate. (material) | 1 | 53.58 | 53.580 |
| mt12ppl016 | Ud | Tornillo autorroscante protegido contra la oxidación. (material) | 4 | 0.04 | 0.160 |
| mt15sja100 | Ud | Cartucho de masilla de silicona neutra. (material) | 0.15 | 3.13 | 0.470 |
| mo052 | h | Oficial 1ª montador de sistemas de fachadas prefabricadas. (mano de obra) | 0.64 | 22.74 | 14.554 |
| mo099 | h | Ayudante montador de sistemas de fachadas prefabricadas. (mano de obra) | 0.64 | 21.02 | 13.453 |
| % | % | Costes directos complementarios | 2 % | 113.553 | 2.271 |
|  |  | Costes directos |  |  | 115.824 |

Residuos:
- colocación: mt07ala210b; factor de residuo 0.0045
- colocación: mt12ppl016 Tornillo autorroscante protegido contra la oxidación; factor de residuo 0.00538462
- colocación: mt15sja100 Cartucho de masilla de silicona neutra; factor de residuo 0.06

## Recursos

**mt07ala210b** kg Pieza de acero UNE-EN 10025 S275JO
Datos técnicos: Coste energético 9.830 MJ; Emisión de CO2 0.510 kg; Código LER 17 04 05; Masa del elemento 1 kg; Volumen 0.000476 m3

**mt12ppl016** Ud Tornillo autorroscante protegido contra la oxidación
Datos técnicos: Coste energético 0.062 MJ; Emisión de CO2 0.010 kg; Código LER 17 04 05; Masa del elemento 0.0013 kg
Residuos:
- embalaje: re150101 Envases de papel y cartón. (componente de residuo); rendimiento 0.001 kg; Código LER 15 01 01; Masa del elemento 1 kg; Volumen 0.001333 m3

**mt15sja100** Ud Cartucho de masilla de silicona neutra
Datos técnicos: Coste energético 87.088 MJ; Emisión de CO2 3.667 kg; Código LER 17 09 04; Masa del elemento 0.45 kg; Volumen 0.0003 m3
Residuos:
- embalaje: re170203 Plástico. (componente de residuo); rendimiento 0.1 kg; Código LER 17 02 03; Masa del elemento 1 kg; Volumen 0.001667 m3
