# Hoja interior de muro Trombe, de mampostería

- Propiedad del archivo: CYPE Ingenieros S.A.
- Formato: FIEBDC-3/2016
- Programa: Generador de precios de la construcción. CYPE Ingenieros, S.A.
- Fecha: 22/03/2024
- Divisa: EUR
- Costes indirectos: 3 %
- IVA: 21 %

## F Fachadas y particiones

### FN Muros bioclimáticos

#### FNT Hoja interior de muro Trombe

**FNT020** m³ Hoja interior de muro Trombe, de mampostería.
Hoja interior de muro Trombe, de 25 cm de espesor, de mampostería ordinaria a una cara vista, con mampuestos irregulares en basto, de piedra arenisca, con sus caras sin labrar, colocados en seco, aberturas de ventilación, con un área efectiva de 250 cm² por cada m² de fábrica.
Criterio de valoración económica: El precio no incluye las rejillas de ventilación.
Incluye: Replanteo del muro. Colocación y aplomado de miras de referencia. Tendido de hilos entre miras. Limpieza y humectación del lecho de la primera hilada. Colocación de los mampuestos y acuñado de los mismos con ripios. Tanteo con regla y plomada, rectificando su posición mediante golpeo. Colocación de perpiaños de trecho en trecho y enrase del muro. Limpieza del paramento.
Criterio de medición de proyecto: Volumen medido según documentación gráfica de Proyecto, deduciendo todos los huecos, sea cual fuere su superficie, al no considerar la ejecución de dinteles, jambas, vierteaguas, albardillas ni cornisas.
Criterio de medición de obra: Se medirá el volumen realmente ejecutado según especificaciones de Proyecto, deduciendo todos los huecos, sea cual fuere su superficie, ya que no incluye la ejecución de dinteles, jambas, vierteaguas, albardillas ni cornisas.

| Código | Ud | Descripción | Rendimiento | Precio | Importe |
|---|---|---|---|---|---|
| mt06maa010a | m³ | Piedra arenisca ordinaria para mampostería, formada por mampuestos de varias dimensiones sin labra previa alguna, arreglados solamente con martillo. (material) | 1.3 | 44.5 | 57.850 |
| mo022 | h | Oficial 1ª colocador de piedra natural. (mano de obra) | 3.5 | 22.13 | 77.455 |
| mo060 | h | Ayudante colocador de piedra natural. (mano de obra) | 3.5 | 21.02 | 73.570 |
| % | % | Costes directos complementarios | 2 % | 208.875 | 4.178 |
|  |  | Costes directos |  |  | 213.053 |

Residuos:
- colocación: mt06maa010a; factor de residuo 0.0150358

## Recursos

**mt06maa010a** m³ Piedra arenisca ordinaria para mampostería
Datos técnicos: Coste energético 5328.000 MJ; Emisión de CO2 192.000 kg; Código LER 01 04 13; Masa del elemento 2400 kg; Volumen 1.6 m3
