# Revestimiento de frente de forjado con plaquetas de hormigón celular

- Propiedad del archivo: CYPE Ingenieros S.A.
- Formato: FIEBDC-3/2016
- Programa: Generador de precios de la construcción. CYPE Ingenieros, S.A.
- Fecha: 22/03/2024
- Divisa: EUR
- Costes indirectos: 3 %
- IVA: 21 %

## F Fachadas y particiones

### FR Frentes de forjado

#### FRH De piezas de hormigón

**FRH020** m Revestimiento de frente de forjado con plaquetas de hormigón celular.
Revestimiento de frente de forjado de 30 cm de canto, con plaquetas de hormigón celular curado en autoclave, 60x25x5 cm, densidad 150 kg/m³, conductividad térmica 0,04 W/(mK), Euroclase A1 de reacción al fuego según UNE-EN 13501-1, para revestir. COLOCACIÓN: con mortero cola y fijaciones mecánicas.
Incluye: Replanteo de las piezas. Corte de las piezas. Colocación, aplomado, nivelación y alineación.
Criterio de medición de proyecto: Longitud medida por su mayor desarrollo lineal, según documentación gráfica de Proyecto.
Criterio de medición de obra: Se medirá, por su mayor desarrollo lineal, la longitud realmente ejecutada según especificaciones de Proyecto, incluyendo la longitud que pudiera perderse en ingletes.

| Código | Ud | Descripción | Rendimiento | Precio | Importe |
|---|---|---|---|---|---|
| mt02bhb120b | Ud | Plaqueta de hormigón celular curado en autoclave, 60x25x5 cm, densidad 150 kg/m³, conductividad térmica 0,04 W/(mK), Euroclase A1 de reacción al fuego según UNE-EN 13501-1, para revestir, según UNE-EN 771-4, incluso fijaciones. (material) | 2 | 3.49 | 6.980 |
| mt09mib010b | kg | Mortero cola, compuesto por cemento Portland, áridos seleccionados y aditivos especiales, de aplicación en fábricas de bloque de hormigón celular, suministrado en sacos de 25 kg, tipo T según UNE-EN 998-2. (material) | 0.015 | 3.49 | 0.052 |
| mo114 | h | Peón ordinario construcción en trabajos de albañilería. (mano de obra) | 0.1 | 20.78 | 2.078 |
| mo021 | h | Oficial 1ª construcción en trabajos de albañilería. (mano de obra) | 0.1 | 22.13 | 2.213 |
| % | % | Costes directos complementarios | 2 % | 11.323 | 0.226 |
|  |  | Costes directos |  |  | 11.549 |

Residuos:
- colocación: mt02bhb120b; factor de residuo 0.0132
- colocación: mt09mib010b; factor de residuo 0.0063

## Recursos

**mt02bhb120b** Ud Plaqueta de hormigón celular curado en autoclave
Datos técnicos: Coste energético 6.545 MJ; Emisión de CO2 0.422 kg; Código LER 17 01 01; Masa del elemento 1.13 kg; Volumen 0.000753 m3
Residuos:
- embalaje: re170201 Madera. (componente de residuo); rendimiento 0.017 kg; Código LER 17 02 01; Masa del elemento 1 kg; Volumen 0.000909 m3
- embalaje: re170203 Plástico. (componente de residuo); rendimiento 0.005 kg; Código LER 17 02 03; Masa del elemento 1 kg; Volumen 0.001667 m3

**mt09mib010b** kg Mortero cola, compuesto por cemento Portland
Datos técnicos: Coste energético 2.394 MJ; Emisión de CO2 0.194 kg; Código LER 17 01 01; Masa del elemento 1 kg; Volumen 0.000667 m3
Residuos:
- embalaje: re150101 Envases de papel y cartón. (componente de residuo); rendimiento 0.014 kg; Código LER 15 01 01; Masa del elemento 1 kg; Volumen 0.001333 m3
- embalaje: re170201 Madera; rendimiento 0.001 kg
- embalaje: re170203 Plástico; rendimiento 0.003 kg
