# Refuerzo para sistema ETICS Rhonatherm "PINTURAS ISAVAL" de aislamiento térmico por el exterior de fachadas

- Propiedad del archivo: CYPE Ingenieros S.A.
- Formato: FIEBDC-3/2016
- Programa: Generador de precios de la construcción. CYPE Ingenieros, S.A.
- Fecha: 22/03/2024
- Divisa: EUR
- Costes indirectos: 3 %
- IVA: 21 %

## F Fachadas y particiones

### FS Fachadas ETICS

#### FSM Revestimiento continuo mineral o sintético

**FSM094** m² Refuerzo para sistema ETICS Rhonatherm "PINTURAS ISAVAL" de aislamiento térmico por el exterior de fachadas.
Capa adicional de refuerzo para el sistema Rhonatherm "PINTURAS ISAVAL", con ETE 12/0151, mediante la aplicación de una capa de mortero de 3 mm de espesor mínimo, realizada con mortero cementoso Rhona T-700 "PINTURAS ISAVAL", color gris, aplicado manualmente, armado con malla de fibra de vidrio antiálcalis, Rhonamesh T-150 "PINTURAS ISAVAL", de 3,5x3,8 mm de luz de malla, de 160 g/m² de masa superficial y 0,52 mm de espesor, solapada 10 cm; aplicada en zonas susceptibles de impacto desde el arranque del sistema, sobre el panel aislante y antes de la capa de regularización.
Criterio de valoración económica: El precio incluye la ejecución de remates en los encuentros con paramentos y revestimientos u otros elementos recibidos en su superficie.
Incluye: Aplicación de una primera capa de mortero sobre el panel aislante. Colocación de la malla de refuerzo. Aplicación de una segunda capa de mortero sobre la malla de refuerzo. Resolución de puntos singulares.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mav010a | kg | Mortero cementoso Rhona T-700 "PINTURAS ISAVAL", color gris, compuesto de cemento, áridos seleccionados y resinas sintéticas, impermeable al agua de lluvia y permeable al vapor de agua, para aplicar con llana dentada, para adherir los paneles aislantes y como capa base, previo amasado con agua. (material) | 7 | 1.31 | 9.170 |
| mt28mav030a | m² | Malla de fibra de vidrio antiálcalis, Rhonamesh T-150 "PINTURAS ISAVAL", de 3,5x3,8 mm de luz de malla, de 160 g/m² de masa superficial, 0,52 mm de espesor y de 1x50 m, para armar morteros. (material) | 1.1 | 1.94 | 2.134 |
| mo039 | h | Oficial 1ª revocador. (mano de obra) | 0.1 | 22.13 | 2.213 |
| mo079 | h | Ayudante revocador. (mano de obra) | 0.1 | 21.02 | 2.102 |
| % | % | Costes directos complementarios | 2 % | 15.619 | 0.312 |
|  |  | Costes directos |  |  | 15.931 |

Residuos:
- colocación: mt28mav010a; factor de residuo 0.0066
- colocación: mt28mav030a; factor de residuo 0.055

## Recursos

**mt28mav010a** kg Mortero cementoso Rhona T-700 "PINTURAS ISAVAL"
Datos técnicos: Coste energético 8.478 MJ; Emisión de CO2 0.662 kg; Código LER 17 01 01; Masa del elemento 1 kg; Volumen 0.000667 m3
Residuos:
- embalaje: re150101 Envases de papel y cartón. (componente de residuo); rendimiento 0.014 kg; Código LER 15 01 01; Masa del elemento 1 kg; Volumen 0.001333 m3

**mt28mav030a** m² Malla de fibra de vidrio antiálcalis
Datos técnicos: Coste energético 13.504 MJ; Emisión de CO2 0.664 kg; Código LER 17 02 03; Masa del elemento 0.16 kg; Volumen 0.000267 m3
Residuos:
- embalaje: re170203 Plástico. (componente de residuo); rendimiento 0.024 kg; Código LER 17 02 03; Masa del elemento 1 kg; Volumen 0.001667 m3
