# Cerramiento acristalado, sin perfiles verticales

- Propiedad del archivo: CYPE Ingenieros S.A.
- Formato: FIEBDC-3/2016
- Programa: Generador de precios de la construcción. CYPE Ingenieros, S.A.
- Fecha: 22/03/2024
- Divisa: EUR
- Costes indirectos: 3 %
- IVA: 21 %

## F Fachadas y particiones

### FU Cerramientos acristalados y particiones acristaladas

#### FUA Cerramientos acristalados

**FUA010** Ud Cerramiento acristalado, sin perfiles verticales.
Cerramiento acristalado sin perfiles verticales, gama media, de 5 m de longitud y 2,10 m de altura total, con perfil superior y perfil inferior lacado color blanco, de aluminio y hojas deslizantes y abatibles, de vidrio incoloro templado de seguridad, de 8 mm de espesor, con los cantos pulidos. Incluso juntas, tornillería de acero inoxidable, gomas, felpudos, tirador metálico, juego de remates laterales lacado color blanco y pinzas de sujeción de hojas.
Incluye: Replanteo. Montaje del perfil superior. Montaje del perfil inferior. Montaje de las hojas de vidrio. Montaje de los complementos.
Criterio de medición de proyecto: Número de unidades previstas, según documentación gráfica de Proyecto.
Criterio de medición de obra: Se medirá el número de unidades realmente ejecutadas según especificaciones de Proyecto.

| Código | Ud | Descripción | Rendimiento | Precio | Importe |
|---|---|---|---|---|---|
| mt21csy015laar | m | Cerramiento acristalado sin perfiles verticales, gama media, de 2,1 m de altura total, con perfil superior y perfil inferior lacado color blanco, de aluminio y hojas deslizantes y abatibles, de vidrio incoloro templado de seguridad, de 8 mm de espesor, con los cantos pulidos. Incluso juntas, tornillería de acero inoxidable, gomas, felpudos, tirador metálico, juego de remates laterales lacado color blanco y pinzas de sujeción de hojas. Según UNE-EN 14351-1. (material) | 5 | 421.81 | 2109.050 |
| mo011 | h | Oficial 1ª montador. (mano de obra) | 14.129 | 22.74 | 321.293 |
| mo080 | h | Ayudante montador. (mano de obra) | 14.129 | 21.02 | 296.992 |
| % | % | Costes directos complementarios | 2 % | 2727.335 | 54.547 |
|  |  | Costes directos |  |  | 2781.882 |

## Recursos

**mt21csy015laar** m Cerramiento acristalado sin perfiles verticales
Datos técnicos: Coste energético 1753.818 MJ; Emisión de CO2 129.784 kg
Residuos:
- embalaje: re170203 Plástico. (componente de residuo); rendimiento 0.006 kg; Código LER 17 02 03; Masa del elemento 1 kg; Volumen 0.001667 m3
- embalaje: re170604 Materiales de aislamiento distintos de los especificados en los códigos 17 06 01 y 17 06 03. (componente de residuo); rendimiento 0.001 kg; Código LER 17 06 04; Masa del elemento 1 kg; Volumen 0.001667 m3
