# Sistema ETICS Mapetherm CORK "MAPEI SPAIN" de aislamiento térmico de origen vegetal por el exterior de fachadas

- Propiedad del archivo: CYPE Ingenieros S.A.
- Formato: FIEBDC-3/2016
- Programa: Generador de precios de la construcción. CYPE Ingenieros, S.A.
- Fecha: 22/03/2024
- Divisa: EUR
- Costes indirectos: 3 %
- IVA: 21 %

## F Fachadas y particiones

### FV Fachadas ETICS con aislamiento térmico de origen vegetal

#### FVM Revestimiento continuo mineral o sintético

**FVM080** m² Sistema ETICS Mapetherm CORK "MAPEI SPAIN" de aislamiento térmico de origen vegetal por el exterior de fachadas.
Aislamiento térmico por el exterior de fachadas, con el sistema Mapetherm CORK "MAPEI SPAIN", compuesto por: panel rígido de aglomerado de corcho natural expandido, Mapetherm Cork "MAPEI SPAIN", exento de aglutinantes químicos, de color marrón, de 60 mm de espesor, fijado al soporte con mortero cementoso monocomponente de grano grueso Mapetherm AR1 GG "MAPEI SPAIN", color gris y fijaciones mecánicas con taco de expansión de polipropileno, con clavo de acero cincado Mapetherm Fix 80 E "MAPEI SPAIN"; capa de regularización de mortero cementoso monocomponente de grano grueso Mapetherm AR1 GG "MAPEI SPAIN", color gris, armado con malla de fibra de vidrio antiálcalis, Mapetherm Net "MAPEI SPAIN", de 4,15x3,8 mm de luz de malla y de 150 g/m² de masa superficial; capa de acabado de revestimiento reforzado con fibras sintéticas Silexcolor Tonachino "MAPEI SPAIN", acabado fratasado, de color a elegir, gama A, sobre imprimación reguladora de la absorción Silexcolor Base Coat "MAPEI SPAIN", de color a elegir, gama A. Incluso perfiles de arranque Mapetherm Ba "MAPEI SPAIN", de aluminio, perfiles de esquina Mapetherm Profil "MAPEI SPAIN", de aluminio, con malla, sellador de juntas monocomponente Mapeflex AC-P "MAPEI SPAIN" y cordón de espuma de polietileno expandido de celdas cerradas Mapefoam "MAPEI SPAIN" para sellado de juntas.
Criterio de valoración económica: El precio incluye la ejecución de remates en los encuentros con paramentos y revestimientos u otros elementos recibidos en su superficie.
Incluye: Preparación de la superficie soporte. Colocación del perfil de arranque. Corte y preparación del aislamiento. Colocación del aislamiento sobre el paramento. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mam100c | m | Perfil de arranque, Mapetherm Ba "MAPEI SPAIN", de aluminio, de 60 mm de anchura, con goterón, para nivelación y soporte de los paneles aislantes de los sistemas de aislamiento térmico por el exterior. (material) | 0.1 | 6.7 | 0.670 |
| mt28mam010b | kg | Mortero cementoso monocomponente de grano grueso tipo GP CSIV W2 T2, según UNE-EN 998-1 Mapetherm AR1 GG "MAPEI SPAIN", color gris, con propiedades tixotrópicas, de endurecimiento sin retracción y baja viscosidad, para aplicar con llana, para adherir los paneles aislantes y como capa base, previo amasado con agua. (material) | 10.6 | 0.72 | 7.632 |
| mt16acm010c | m² | Panel rígido de aglomerado de corcho natural expandido, Mapetherm Cork "MAPEI SPAIN", exento de aglutinantes químicos, de color marrón, de 60 mm de espesor, según UNE-EN 13170, resistencia térmica 1,5 m²K/W, conductividad térmica 0,04 W/(mK), Euroclase E de reacción al fuego según UNE-EN 13501-1. (material) | 1.05 | 95.85 | 100.643 |
| mt16pem020cc | Ud | Taco de expansión de polipropileno, Mapetherm Fix 80 E "MAPEI SPAIN", de 130 mm de longitud, con clavo de acero cincado, para fijación de paneles aislantes. (material) | 6 | 0.39 | 2.340 |
| mt28mam040a | m² | Malla de fibra de vidrio antiálcalis, Mapetherm Net "MAPEI SPAIN", de 4,15x3,8 mm de luz de malla, de 150 g/m² de masa superficial y de 1x50 m, para armar morteros. (material) | 1.1 | 1.9 | 2.090 |
| mt28mam130a | m | Perfil de esquina, Mapetherm Profil "MAPEI SPAIN", de aluminio, con malla de fibra de vidrio antiálcalis incorporada a cada lado del perfil, para refuerzo de cantos. (material) | 0.1 | 2.18 | 0.218 |
| mt28mam050cb | l | Imprimación reguladora de la absorción Silexcolor Base Coat "MAPEI SPAIN", de color a elegir, gama A, a base de silicato potásico modificado en dispersión acuosa, cuarzo microgranular y cargas minerales seleccionadas, transpirable, para aplicar con brocha, rodillo o pistola. (material) | 0.25 | 6.27 | 1.568 |
| mt28mam060q | kg | Revestimiento reforzado con fibras sintéticas Silexcolor Tonachino "MAPEI SPAIN", acabado fratasado, de color a elegir, gama A, con un tamaño máximo de partícula de 1,2 mm, compuesto de silicato potásico modificado, pigmentos resistentes a los rayos UV y cargas minerales seleccionadas, permeable al vapor de agua y con resistencia al envejecimiento, a la helada y a las sales de deshielo, para aplicar con llana. Según UNE-EN 15824. (material) | 2.1 | 6.09 | 12.789 |
| mt28mam140d | m | Cordón de polietileno expandido de celdas cerradas Mapefoam "MAPEI SPAIN", de sección circular, de 20 mm de diámetro, para el relleno de fondo de junta. (material) | 0.1 | 0.6 | 0.060 |
| mt28mam150b | Ud | Cartucho de sellador de juntas, a base de resinas acrílicas en dispersión acuosa y áridos de granulometría seleccionada, monocomponente Mapeflex AC-P "MAPEI SPAIN", con propiedades tixotrópicas y con resistencia a la intemperie y a los agentes químicos, de 310 cm³. (material) | 0.032 | 3.97 | 0.127 |
| mo054 | h | Oficial 1ª montador de aislamientos. (mano de obra) | 0.1 | 22.74 | 2.274 |
| mo101 | h | Ayudante montador de aislamientos. (mano de obra) | 0.1 | 21.02 | 2.102 |
| mo039 | h | Oficial 1ª revocador. (mano de obra) | 0.6 | 22.13 | 13.278 |
| mo079 | h | Ayudante revocador. (mano de obra) | 0.6 | 21.02 | 12.612 |
| % | % | Costes directos complementarios | 2 % | 158.403 | 3.168 |
|  |  | Costes directos |  |  | 161.571 |

Residuos:
- colocación: mt28mam100c; factor de residuo 0.048
- colocación: mt28mam010b; factor de residuo 0.0063
- colocación: mt16acm010c; factor de residuo 0.024
- colocación: mt28mam040a; factor de residuo 0.055
- colocación: mt28mam130a; factor de residuo 0.048
- colocación: mt28mam050cb; factor de residuo 0.0563119
- colocación: mt28mam060q; factor de residuo 0.0066
- colocación: mt28mam140d; factor de residuo 0.06

## Recursos

**mt28mam100c** m Perfil de arranque
Datos técnicos: Coste energético 27.352 MJ; Emisión de CO2 2.002 kg; Código LER 17 04 02; Masa del elemento 0.24 kg; Volumen 0.00016 m3
Residuos:
- embalaje: re170203 Plástico. (componente de residuo); rendimiento 0.005 kg; Código LER 17 02 03; Masa del elemento 1 kg; Volumen 0.001667 m3

**mt28mam010b** kg Mortero cementoso monocomponente de grano grueso tipo GP CSIV W2 T2
Datos técnicos: Coste energético 8.384 MJ; Emisión de CO2 0.544 kg; Código LER 17 01 01; Masa del elemento 1 kg; Volumen 0.000667 m3
Residuos:
- embalaje: re150101 Envases de papel y cartón. (componente de residuo); rendimiento 0.014 kg; Código LER 15 01 01; Masa del elemento 1 kg; Volumen 0.001333 m3
- embalaje: re170201 Madera. (componente de residuo); rendimiento 0.001 kg; Código LER 17 02 01; Masa del elemento 1 kg; Volumen 0.000909 m3
- embalaje: re170203 Plástico; rendimiento 0.003 kg

**mt16acm010c** m² Panel rígido de aglomerado de corcho natural expandido
Datos técnicos: Coste energético 530.262 MJ; Emisión de CO2 -13.252 kg; Código LER 17 06 04; Masa del elemento 7.8 kg; Volumen 0.013 m3
Residuos:
- embalaje: re170203 Plástico; rendimiento 0.034 kg

**mt16pem020cc** Ud Taco de expansión de polipropileno
Datos técnicos: Coste energético 9.017 MJ; Emisión de CO2 0.410 kg
Residuos:
- embalaje: re150101 Envases de papel y cartón; rendimiento 0.072 kg

**mt28mam040a** m² Malla de fibra de vidrio antiálcalis
Datos técnicos: Coste energético 12.806 MJ; Emisión de CO2 0.630 kg; Código LER 17 02 03; Masa del elemento 0.15 kg; Volumen 0.00025 m3
Residuos:
- embalaje: re170203 Plástico; rendimiento 0.024 kg

**mt28mam130a** m Perfil de esquina
Datos técnicos: Coste energético 42.303 MJ; Emisión de CO2 2.708 kg; Código LER 17 04 02; Masa del elemento 0.46 kg; Volumen 0.000307 m3
Residuos:
- embalaje: re170203 Plástico; rendimiento 0.005 kg

**mt28mam050cb** l Imprimación reguladora de la absorción Silexcolor Base Coat "MAPEI SPAIN"
Datos técnicos: Coste energético 33.818 MJ; Emisión de CO2 1.491 kg; Código LER 17 09 04; Masa del elemento 1.6 kg; Volumen 0.001067 m3
Residuos:
- embalaje: re150104 Envases metálicos. (componente de residuo); rendimiento 0.045 kg; Código LER 15 01 04; Masa del elemento 1 kg; Volumen 0.001667 m3

**mt28mam060q** kg Revestimiento reforzado con fibras sintéticas Silexcolor Tonachino "MAPEI SPAIN"
Datos técnicos: Coste energético 3.340 MJ; Emisión de CO2 0.250 kg; Código LER 17 01 01; Masa del elemento 1 kg; Volumen 0.000667 m3

**mt28mam140d** m Cordón de polietileno expandido de celdas cerradas Mapefoam "MAPEI SPAIN"
Datos técnicos: Coste energético 3.537 MJ; Emisión de CO2 0.127 kg; Código LER 17 06 04; Masa del elemento 0.0251 kg; Volumen 0.000042 m3
Residuos:
- embalaje: re170203 Plástico; rendimiento 0.001 kg
