# Cornisa de fachada, de poliestireno expandido

- Propiedad del archivo: CYPE Ingenieros S.A.
- Formato: FIEBDC-3/2016
- Programa: Generador de precios de la construcción. CYPE Ingenieros, S.A.
- Fecha: 10/06/2024
- Divisa: EUR
- Costes indirectos: 3 %
- IVA: 21 %

## H Remates y ayudas

### HR Remates de fachada

#### HRE De poliestireno expandido

**HRE090** m Cornisa de fachada, de poliestireno expandido.
Cornisa de fachada, de poliestireno expandido, con recubrimiento de mortero acrílico, de 117x130 mm; recibida con mortero adhesivo; y sellado de las juntas entre piezas y de las uniones con los muros con adhesivo a base de poliuretano. Incluso puntas metálicas para la fijación provisional de las piezas a la superficie soporte.
Criterio de valoración económica: El precio no incluye el revestimiento.
Incluye: Preparación de la superficie de apoyo. Replanteo de las piezas. Corte de las piezas. Aplicación del mortero. Colocación, aplomado, nivelación y alineación de las piezas. Sellado de juntas. Reparación de los posibles desperfectos causados durante su instalación. Colocación de las puntas metálicas. Lijado de las juntas. Retirada de las puntas metálicas. Limpieza.
Criterio de medición de proyecto: Longitud medida a ejes, según documentación gráfica de Proyecto.
Criterio de medición de obra: Se medirá, a ejes, la longitud realmente ejecutada según especificaciones de Proyecto.

| Código | Ud | Descripción | Rendimiento | Precio | Importe |
|---|---|---|---|---|---|
| mt28bau010a | kg | Mortero adhesivo, compuesto por cemento, ligantes orgánicos, árido de 0,6 mm de tamaño máximo y aditivos, para adherir y reforzar los paneles aislantes, y como capa base, previo amasado con agua. (material) | 1.1 | 1.25 | 1.375 |
| mt20mhe010a | m | Cornisa de fachada, de poliestireno expandido, con recubrimiento de mortero acrílico, de 117x130 mm, suministrada en piezas de hasta 1,22 m de longitud. (material) | 1.05 | 25.84 | 27.132 |
| mt20wwa031 | Ud | Cartucho de 310 cm³ de adhesivo a base de poliuretano, impermeable. (material) | 0.25 | 17.57 | 4.393 |
| mt08var070 | kg | Puntas metálicas de cabeza ancha. (material) | 0.2 | 7.9 | 1.580 |
| mt28mop310ma | kg | Mortero acrílico, color blanco, compuesto por resinas acrílicas, pigmentos minerales y aditivos orgánicos e inorgánicos, antimoho y antiverdín, permeable al vapor de agua y con resistencia al envejecimiento, a la contaminación urbana y a los rayos UV, para revestimiento de paramentos exteriores. (material) | 0.1 | 3.82 | 0.382 |
| mo020 | h | Oficial 1ª construcción. (mano de obra) | 0.2 | 22.13 | 4.426 |
| mo113 | h | Peón ordinario construcción. (mano de obra) | 0.4 | 20.78 | 8.312 |
| % | % | Costes directos complementarios | 2 % | 47.600 | 0.952 |
|  |  | Costes directos |  |  | 48.552 |

Residuos:
- colocación: mt28bau010a; factor de residuo 0.0063
- colocación: mt20mhe010a; factor de residuo 0.0457189
- colocación: mt20wwa031 Cartucho de 310 cm³ de adhesivo a base de poliuretano, impermeable; factor de residuo 0.03
- colocación: mt08var070 Puntas metálicas de cabeza ancha; factor de residuo 0.0045
- colocación: mt28mop310ma; factor de residuo 0.050705

## Recursos

**mt28bau010a** kg Mortero adhesivo
Datos técnicos: Coste energético 6.644 MJ; Emisión de CO2 0.130 kg; Código LER 17 01 01; Masa del elemento 1 kg; Volumen 0.000667 m3
Residuos:
- embalaje: re150101 Envases de papel y cartón. (componente de residuo); rendimiento 0.012 kg; Código LER 15 01 01; Masa del elemento 1 kg; Volumen 0.001333 m3
- embalaje: re170201 Madera. (componente de residuo); rendimiento 0.019 kg; Código LER 17 02 01; Masa del elemento 1 kg; Volumen 0.000909 m3
- embalaje: re170203 Plástico. (componente de residuo); rendimiento 0.001 kg; Código LER 17 02 03; Masa del elemento 1 kg; Volumen 0.001667 m3

**mt20mhe010a** m Cornisa de fachada
Datos técnicos: Coste energético 68.331 MJ; Emisión de CO2 2.338 kg; Código LER 17 06 04; Masa del elemento 0.74 kg; Volumen 0.001233 m3
Residuos:
- embalaje: re170203 Plástico; rendimiento 0.003 kg

**mt20wwa031** Ud Cartucho de 310 cm³ de adhesivo a base de poliuretano, impermeable
Datos técnicos: Coste energético 84.257 MJ; Emisión de CO2 4.112 kg; Código LER 17 09 04; Masa del elemento 0.45 kg; Volumen 0.0003 m3
Residuos:
- embalaje: re170203 Plástico; rendimiento 0.2 kg

**mt08var070** kg Puntas metálicas de cabeza ancha
Datos técnicos: Coste energético 9.830 MJ; Emisión de CO2 0.510 kg; Código LER 17 04 05; Masa del elemento 1 kg; Volumen 0.000476 m3

**mt28mop310ma** kg Mortero acrílico
Datos técnicos: Coste energético 15.053 MJ; Emisión de CO2 0.575 kg; Código LER 17 09 04; Masa del elemento 1 kg; Volumen 0.000667 m3
Residuos:
- embalaje: re170203 Plástico; rendimiento 0.003 kg
