# Adaptador

- Propiedad del archivo: CYPE Ingenieros S.A.
- Formato: FIEBDC-3/2016
- Programa: Generador de precios de la construcción. CYPE Ingenieros, S.A.
- Fecha: 21/05/2024
- Divisa: EUR
- Costes indirectos: 3 %
- IVA: 21 %

## I Instalaciones

### IA Audiovisuales

#### IAA Red de cables coaxiales

**IAA108** Ud Adaptador.
Adaptador acodado con conector hembra, tipo "F", en un extremo y conector macho, tipo "IEC", de 9,5 mm de diámetro, en el otro extremo.
Incluye: Colocación. Conexionado y comprobación de su correcto funcionamiento.
Criterio de medición de proyecto: Número de unidades previstas, según documentación gráfica de Proyecto.
Criterio de medición de obra: Se medirá el número de unidades realmente ejecutadas según especificaciones de Proyecto.

| Código | Ud | Descripción | Rendimiento | Precio | Importe |
|---|---|---|---|---|---|
| mt40irt052a | Ud | Adaptador acodado con conector hembra, tipo "F", en un extremo y conector macho, tipo "IEC", de 9,5 mm de diámetro, en el otro extremo. (material) | 1 | 2.04 | 2.040 |
| mo001 | h | Oficial 1ª instalador de telecomunicaciones. (mano de obra) | 0.05 | 22.74 | 1.137 |
| mo056 | h | Ayudante instalador de telecomunicaciones. (mano de obra) | 0.05 | 20.98 | 1.049 |
| % | % | Costes directos complementarios | 2 % | 4.226 | 0.085 |
|  |  | Costes directos |  |  | 4.311 |
